# Protección pasiva contra incendios de viga de aceiro HEA 100

- Propiedade do arquivo: CYPE INGENIEROS, S.A.
- Formato: FIEBDC-3/2002
- Divisa: EUR
- Custos indirectos: 3.00 %
- Gastos xerais: 13.00 %
- Beneficio industrial: 6.00 %
- IVE: 16.00 %

## I Instalacións

### IO Contra incendios

#### IOJ Protección pasiva contra incendios

**IOJ021** m Protección pasiva contra incendios de viga de aceiro HEA 100, protexida en 3 caras e cunha estabilidade ó lume de 30 minutos, mediante recubrimento K 252 "KNAUF" con placas Fireboard M-0 e perfilería metálica.
Subministración e instalación de sistema de protección pasiva contra incendios de viga de aceiro HEA 100, protexida en 3 caras e cunha estabilidade ó lume de 30 minutos, mediante recubrimento K 252 "KNAUF" con placas Fireboard M-0 e perfilería metálica. Ata fixacións, tornillería, banda de dilatación e pasta de xuntas. Totalmente montado.
Inclúe: Replanteo. Colocación dos perfís angulares mediante fixacións. Instalación de clips. Colocación a presión das maestras contra os clips. Atornillado das placas ás maestras. Tratamento de xuntas. Emplastecido superficial.
Criterio de medición de proxecto: Lonxitude medida segundo documentación gráfica de Proxecto.
Criterio de medición de obra: Medirase a lonxitude realmente executada segundo especificacións do Proxecto.

| Código | Ud | Descrición | Rendemento | Prezo | Importe |
|---|---|---|---|---|---|
| mt12psg041 | m | Banda acústica de dilatación de 50 mm de anchura. (material) | 2.300 | 0.26 | 0.60 |
| mt12pmk010a | m² | Placa de xeso laminado / UNE-EN 520 - 1200 / 2600 / 15 / bordo cadrado, especial Fireboard M-0 "KNAUF" con alma de xeso e caras revestidas cunha lámina de fibra de vidro. (material) | 0.475 | 17.92 | 8.51 |
| mt12pmk010c | m² | Placa de xeso laminado / UNE-EN 520 - 1200 / 2600 / 25 / bordo cadrado, especial Fireboard M-0 "KNAUF" con alma de xeso e caras revestidas cunha lámina de fibra de vidro. (material) | 0.050 | 25.55 | 1.28 |
| mt12pfk011a | m | Maestra 60/27 "KNAUF" de chapa de aceiro galvanizado. (material) | 2.000 | 1.48 | 2.96 |
| mt12ptk030 | Ude | Fixación "KNAUF" para formigón. (material) | 0.450 | 0.22 | 0.10 |
| mt12psg200e | m | Perfil angular 30x30x0,7 mm, de aceiro galvanizado, segundo UNE-EN 13964. (material) | 2.000 | 0.80 | 1.60 |
| mt12pmk011b | Ude | Clip de protección Fireboard "KNAUF" de 72x48x41 mm. (material) | 1.670 | 1.57 | 2.62 |
| mt12ptk010af | Ude | Parafuso autoperforante TN "KNAUF" 3,5x35. (material) | 35.000 | 0.01 | 0.35 |
| mt12pmk012 | kg | Pasta de xuntas Fireboard Spachtel "KNAUF", segundo UNE-EN 13963. (material) | 2.650 | 1.22 | 3.23 |
| mo048 | h | Oficial 1ª montador de prefabricados interiores. (man de obra) | 0.132 | 15.28 | 2.02 |
| mo091 | h | Axudante montador de prefabricados interiores. (man de obra) | 0.132 | 14.65 | 1.93 |
| % | % | Costes directos complementarios | 2 % | 25.20 | 0.50 |
|  |  | Custos directos |  |  | 25.70 |
