# Protección pasiva contra incendios de viga de aceiro

- Propiedade do arquivo: CYPE INGENIEROS, S.A.
- Formato: FIEBDC-3/2002
- Divisa: EUR
- Custos indirectos: 3.00 %
- Gastos xerais: 13.00 %
- Beneficio industrial: 6.00 %
- IVE: 16.00 %

## I Instalacións

### IO Contra incendios

#### IOJ Protección pasiva contra incendios

**IOJ023** m² Protección pasiva contra incendios de viga de aceiro, HEA 100, protexida nas súas 4 caras e cunha estabilidade ó lume de 30 minutos, mediante recubrimento con morteiro de lá de roca proxectado, Banroc Pyro "ISOVER", cunha espesura media de 10 mm.
Formación de protección pasiva contra incendios de viga de aceiro, HEA 100, protexida nas súas 4 caras e cunha estabilidade ó lume de 30 minutos, mediante recobremento con morteiro de lá de roca proxectado, Banroc Pyro "ISOVER", cunha espesura media de 10 mm, aplicado directamente sobre o soporte. Ata p/p de maquinaria de proxección, protección de paramentos, carpintarías e outros elementos colindantes, e limpeza.
Inclúe: Protección dos elementos do contorno que se puoidan ver afectados durante os traballos de proxección. Proxección mediante máquina pneumática.
Criterio de medición de proxecto: Superficie medida segundo documentación gráfica de Proxecto.
Criterio de medición de obra: Medirase a superficie realmente executada segundo especificacións do Proxecto.

| Código | Ud | Descrición | Rendemento | Prezo | Importe |
|---|---|---|---|---|---|
| mt16lri020a | kg | Morteiro de lá de rocha branca "ISOVER" para protección pasiva contra o lume mediante proxección, resistencia térmica 0,79 m²K/W, conductividade térmica 0,038 W/(mK). (material) | 3.000 | 1.40 | 4.20 |
| mq06pym010 | h | Misturadora-bombeadora para morteiros e xesos proxectados, de 3 m³/h. (maquinaria) | 0.221 | 7.95 | 1.76 |
| mo028 | h | Oficial 1ª aplicador de productos aislantes. (man de obra) | 0.215 | 15.28 | 3.29 |
| mo063 | h | Axudante aplicador de productos aislantes. (man de obra) | 0.215 | 14.65 | 3.15 |
| % | % | Costes directos complementarios | 2 % | 12.40 | 0.25 |
|  |  | Custos directos |  |  | 12.65 |
