# Protección pasiva contra incendios de estructura metálica mediante proyección neumática de mortero ignífugo, reacción al fuego clase A1, hasta conseguir una resistencia al fuego de 60 minutos

- Propiedade do arquivo: CYPE INGENIEROS, S.A.
- Formato: FIEBDC-3/2002
- Divisa: EUR
- Custos indirectos: 3.00 %
- Gastos xerais: 13.00 %
- Beneficio industrial: 6.00 %
- IVE: 16.00 %

## I Instalacións

### IO Contra incendios

#### IOJ Protección pasiva contra incendios

**IOJ025** m² Protección pasiva contra incendios de estructura metálica mediante proyección neumática de mortero ignífugo, reacción al fuego clase A1, hasta conseguir una resistencia al fuego de 60 minutos.
Formación de protección pasiva contra incendios de estructura metálica mediante proyección neumática de mortero ignífugo, reacción al fuego clase A1, compuesto de cemento en combinación con perlita o vermiculita formando un recubrimiento incombustible, hasta conseguir una resistencia al fuego de 60 minutos, con un espesor mínimo de 11 mm. Incluso p/p de maquinaria de proyección, protección de paramentos, carpinterías y otros elementos colindantes, y limpieza.
Inclúe: Todas. Limpeza e preparación da superficie do perfil metálico. Aplicación mecánica do morteiro, ata formar o espesor determinado en cálculo.
Criterio de medición de proxecto: Superficie resultante do desenvolvemento dos perfís metálicos que compoñen a estrutura, segundo documentación gráfica de Proxecto.
Criterio de medición de obra: Medirase a superficie realmente executada segundo especificacións do Proxecto, resultante do desenvolvemento dos perfís metálicos que componen a estrutura.

| Código | Ud | Descrición | Rendemento | Prezo | Importe |
|---|---|---|---|---|---|
| mt41mig010 | m³ | Mortero ignífugo, reacción ó lume clase A1, segundo R.D. 110/2008, composto de cemento en combinación con perlita ou vermiculita, para protección pasiva contra o lume mediante proxección. (material) | 0.011 | 245.00 | 2.70 |
| mq06pym010 | h | Misturadora-bombeadora para morteiros e xesos proxectados, de 3 m³/h. (maquinaria) | 0.221 | 7.95 | 1.76 |
| mo028 | h | Oficial 1ª aplicador de productos aislantes. (man de obra) | 0.215 | 15.28 | 3.29 |
| mo063 | h | Axudante aplicador de productos aislantes. (man de obra) | 0.215 | 14.65 | 3.15 |
| % | % | Costes directos complementarios | 2 % | 10.90 | 0.22 |
|  |  | Custos directos |  |  | 11.12 |
