# Protección pasiva contra incendios para garantir a resistencia ó lume EI 60

- Propiedade do arquivo: CYPE INGENIEROS, S.A.
- Formato: FIEBDC-3/2002
- Divisa: EUR
- Custos indirectos: 3.00 %
- Gastos xerais: 13.00 %
- Beneficio industrial: 6.00 %
- IVE: 16.00 %

## I Instalacións

### IO Contra incendios

#### IOJ Protección pasiva contra incendios

**IOJ062** m² Protección pasiva contra incendios para garantir a resistencia ó lume EI 60, do encontro entre forxado e muro cortina, sistema Conlit MC Muro Cortina "ROCKWOOL", formado por unha franxa de 1 m de largo de panel Conlit 150 P de 60 mm de espesor, fixado ó forxado por medio dunha estrutura auxiliar de aceiro galvanizado; recheo e selado do oco entre a franxa e o forxado e revestimento do illamento terminado, con pasta intumescente Conlit Flaba 306, aplicada con espátula ou pistola de alta presión.
Subministración e colocación de sistema de protección pasiva contra incendios para garantir a resistencia ó lume EI 60, no encontro do muro cortina coa fronte de forxado, mediante o sistema Conlit MC Muro Cortina "ROCKWOL", formado por unha franxa de 1 m de largo de panel Conlit 150 P de 60 mm de espesor, fixado ó forxado por medio dunha estrutura auxiliar de aceiro galvanizado (mestras de 82 mm e canles de 73 mm) e revestido con pasta intumescente Conlit Flaba 306, aplicada con espátula ou pistola de alta presión, cun grosor seco de 1 mm; recheo con panel illante, do espazo existente entre a fronte do forxado e o muro cortina e posterior selado, sendo o conxunto, unha vez terminado, autoportante e independente do cerramento de fachada. Ata p/p de cortes, fixacións, parafusería de aceiro galvanizado e empalme entre paneis selados mediante cola Conlit 303 aplicada en todas as xuntas entre paneis e nas xuntas do panel co forxado. Totalmente montado.
Inclúe: Replanteo. Preparación dos paneis. Presentación das escuadros. Colocación dos paneis. Axuste e fixación das escuadras. Recheo do oco entre a franxa e o forxado. Selado de xuntas. Revestimento dos paneis con solución intumescente resistente ó lume.
Criterio de medición de proxecto: Superficie medida segundo documentación gráfica de Proxecto.
Criterio de medición de obra: Medirase a superficie realmente executada segundo especificacións do Proxecto.

| Código | Ud | Descrición | Rendemento | Prezo | Importe |
|---|---|---|---|---|---|
| mt16lrw080ce | m² | Panel ríxido de lá de rocha Conlit 150 P "ROCKWOOL", segundo UNE-EN 13162, non revestido, de 60 mm de espesor, resistencia térmica 1,46341 m²K/W, conductividade térmica 0,041 W/(mK), densidade 180 kg/m³, calor específico 0,84 J/kgK e factor de resistencia á difusión do vapor de auga 1,3,Euroclase A1 de reacción ó lume, para protección contra incendios de elementos construtivos. (material) | 1.100 | 27.96 | 30.76 |
| mt16lrw081b | kg | Adhesivo a base de silicatos, Cola Conlit 303 "ROCKWOOL", de fraguado lento, para encolado de pezas de lá de rocha tipo Conlit, entre elas e a soportes de aceiro, en instalacións sometidas a altas temperaturas ou elementos de protección pasiva contra incendios (material) | 0.200 | 5.65 | 1.13 |
| mt16lrw101f | kg | Pasta acuosa, Conlit Flaba "ROCKWOOL", de alta elasticidade e lixeramente intumescente, de cor branca, para revestimentos ignífugos sobre soportes de lá de rocha (paneis, coquillas) ou cabres en sistemas de selado de penetracións. (material) | 0.450 | 24.58 | 11.06 |
| mt16lrw120b | Ude | Repercusión de estrutura auxiliar e parafusería, por m² de franxa de sistema de protección pasiva contra incendios, disposta no encontro do forxado co muro cortina, sistema Muro Cortina Conlit "ROCKWOOL". (material) | 1.000 | 2.50 | 2.50 |
| mo048 | h | Oficial 1ª montador de prefabricados interiores. (man de obra) | 0.391 | 15.28 | 5.97 |
| mo091 | h | Axudante montador de prefabricados interiores. (man de obra) | 0.391 | 14.65 | 5.73 |
| % | % | Costes directos complementarios | 2 % | 57.15 | 1.14 |
|  |  | Custos directos |  |  | 58.29 |
