# Conduto de ventilación con resistencia ó lume EI 120 (h0 i<=>o) - S segundo UNE-EN 1366-1 formado por placa ríxida a base de fibras

- Propiedade do arquivo: CYPE INGENIEROS, S.A.
- Formato: FIEBDC-3/2002
- Divisa: EUR
- Custos indirectos: 3.00 %
- Gastos xerais: 13.00 %
- Beneficio industrial: 6.00 %
- IVE: 16.00 %

## I Instalacións

### IO Contra incendios

#### IOJ Protección pasiva contra incendios

**IOJ070** m² Conduto de ventilación con resistencia ó lume EI 120 (h0 i<=>o) - S segundo UNE-EN 1366-1 formado por placa ríxida a base de fibras, silicatos e outros aditivos, Promatect L500 "PROMAT", de 52 mm de espesor e tiras de 150 mm de largura de placa ríxida a base de silicatos e outros aditivos, Promatect L "PROMAT", de 30 mm de espesor, para cubrir as xuntas entre seccións.
Subministración e instalación de conduto de ventilación con resistencia ó lume EI 120 (h0 i<=>o) - S segundo UNE-EN 1366-1 formado por placa ríxida a base de fibras, silicatos e outros aditivos, Promatect L500 "PROMAT", de 52 mm de espesor, densidade 500 kg/m³, conductividade térmica 0,09 W/(mK), tiras de 150 mm de largura de placa ríxida a base de silicatos e outros aditivos, Promatect L "PROMAT", de 30 mm de espesor, densidade 450 kg/m³, conductividade térmica 0,083 W/(mK), para cubrir as xuntas entre seccións de conduto e adhesivo de fibras de vidro modificadas, K84 "PROMAT", para selado de estanquidade entre placa e trasdosado e entre placas. Ata p/p de recortes, unións, reforzos, embocaduras, accesorios de montaxe e elementos de fixación, e selado de camiño do conduto a través de elementos construtivos resistentes ó lume, sen incluír comportas de regulación ou devasa, nin grellas e difusores. Totalmente montado.
Inclúe: Replanteo do percorrido do conduto. Marcado e posterior ancoraxe dos soportes do conduto. Recorte e axuste das placas. Aplicación do adhesivo. Fixación das placas mediante parafusos. Colocación de tiras. Fixación das tiras mediante grampas.
Criterio de medición de proxecto: Superficie medida segundo documentación gráfica de Proxecto.
Criterio de medición de obra: Medirase a superficie realmente executada segundo especificacións do Proxecto.

| Código | Ud | Descrición | Rendemento | Prezo | Importe |
|---|---|---|---|---|---|
| mt41ppp005 | Ude | Material auxiliar para montaxe e suxección á obra de placa ríxida de fibras, silicatos e outros aditivos. (material) | 0.200 | 4.26 | 0.85 |
| mt41ppp010e | m² | Placa ríxida a base de fibras, silicatos e outros aditivos, Promatect L500 "PROMAT", de 52 mm de espesor, densidade 500 kg/m³, conductividade térmica 0,09 W/(mK), Euroclase A1 de reacción ó lume. (material) | 1.100 | 93.84 | 103.22 |
| mt41ppp050b | kg | Adhesivo de fibras de vidro modificadas, K84 "PROMAT", para selado de estanqueidade entre placa e trasdousado e entre placas. (material) | 0.100 | 3.73 | 0.37 |
| mt41ppp020b | m² | Placa ríxida a base de silicatos e outros aditivos, Promatect L "PROMAT", de 30 mm de espesor, densidade 450 kg/m³, conductividade térmica 0,083 W/(mK), Euroclase A1 de reacción ó lume. (material) | 0.150 | 59.58 | 8.94 |
| mo048 | h | Oficial 1ª montador de prefabricados interiores. (man de obra) | 0.195 | 15.28 | 2.98 |
| mo091 | h | Axudante montador de prefabricados interiores. (man de obra) | 0.195 | 14.65 | 2.86 |
| % | % | Costes directos complementarios | 2 % | 119.22 | 2.38 |
|  |  | Custos directos |  |  | 121.60 |
