# Posto de control de rociadores de 3" DN 80 mm de diámetro, unión ranura e ranura, para colocar en posición vertical, con alarma hidráulica, para sistema de tubaxe mollada

- Propiedade do arquivo: CYPE INGENIEROS, S.A.
- Formato: FIEBDC-3/2002
- Divisa: EUR
- Custos indirectos: 3.00 %
- Gastos xerais: 13.00 %
- Beneficio industrial: 6.00 %
- IVE: 16.00 %

## I Instalacións

### IO Contra incendios

#### IOT Sistemas de extinción fixos

**IOT010** Ude Posto de control de rociadores de 3" DN 80 mm de diámetro, unión ranura e ranura, para colocar en posición vertical, con alarma hidráulica, para sistema de tubaxe mollada.
Suministro e instalación de posto de control de rociadores de 3" DN 80 mm de diámetro, unión ranura e ranura, para colocar en posición vertical, formado por válvula de retención e alarma, trim e cámara de retardo, para sistema de tubaxe mollada. Ata alarma hidráulica con motor de auga e gong, accesorios e pezas especiais para conexión a rede de distribución de auga. Totalmente montado, conexionado e probado.
Inclúe: Replanteo da situación do posto de control. Conexión á rede de distribución de auga.
Criterio de medición de proxecto: Número de unidades previstas, segundo documentación gráfica de Proxecto.
Criterio de medición de obra: Medirase o número de unidades realmente executadas segundo especificacións do Proxecto.

| Código | Ud | Descrición | Rendemento | Prezo | Importe |
|---|---|---|---|---|---|
| mt41pcr010ec | Ude | Posto de control de rociadores de 3" DN 80 mm de diámetro, unión ranura e ranura, para colocar en posición vertical, formado por válvula de retención e alarma de ferro fundido, trim de aceiro galvanizado e cámara de retardo de fundición. (material) | 1.000 | 1781.63 | 1781.63 |
| mt41pcr100a | Ude | Alarma hidráulica, con motor de auga e gong de aleación de aluminio. (material) | 1.000 | 350.82 | 350.82 |
| mt41pcr300q | Ude | Accesorios e pezas especiais para conexión de posto de control de rociadores á rede de distribución de auga. (material) | 1.000 | 14.60 | 14.60 |
| mo006 | h | Oficial 1ª fontaneiro. (man de obra) | 14.645 | 15.78 | 231.10 |
| mo098 | h | Axudante fontaneiro. (man de obra) | 14.645 | 14.62 | 214.11 |
| % | % | Costes directos complementarios | 2 % | 2592.26 | 51.85 |
|  |  | Custos directos |  |  | 2644.11 |
