# Detector de fluxo tipo paleta con retardo e dous contactos, de 3" DN 80 mm de diámetro

- Propiedade do arquivo: CYPE INGENIEROS, S.A.
- Formato: FIEBDC-3/2002
- Divisa: EUR
- Custos indirectos: 3.00 %
- Gastos xerais: 13.00 %
- Beneficio industrial: 6.00 %
- IVE: 16.00 %

## I Instalacións

### IO Contra incendios

#### IOT Sistemas de extinción fixos

**IOT020** Ude Detector de fluxo tipo paleta con retardo e dous contactos, de 3" DN 80 mm de diámetro.
Suministro e instalación en tubería de detector de fluxo tipo paleta con retardo de ata 90 segundos e dous contactos NA/NC, de 3" DN 80 mm de diámetro, para unha presión máxima de traballo de 31 bar. Ata canalización eléctrica. Totalmente montado, conexionado e probado.
Inclúe: Replanteo da situación do detector de fluxo e canalización eléctrica. Conexión á rede de distribución de auga. Tendido e fixación do tubo protector do cableado. Montaxe e conexionado do cableado.
Criterio de medición de proxecto: Número de unidades previstas, segundo documentación gráfica de Proxecto.
Criterio de medición de obra: Medirase o número de unidades realmente executadas segundo especificacións do Proxecto.

| Código | Ud | Descrición | Rendemento | Prezo | Importe |
|---|---|---|---|---|---|
| mt41dfr010k | Ude | Detector de fluxo tipo paleta con retardo de ata 90 segundos e dous contactos NA/NC, de 3" DN 80 mm de diámetro, para unha presión máxima de traballo de 31 bar, segundo UNE-EN 12259-5. (material) | 1.000 | 160.16 | 160.16 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 5.000 | 0.85 | 4.25 |
| mt35cun020a | m | Cable unipolar ES07Z1-K (AS), non propagador da chama, con conductor multifilar de cobre clase 5 (-K) de 1,5 mm² de sección, con illamento de composto termoplástico a base de poliolefina ceibe de halóxenos con baixa emisión de fumes e gases corrosivos (Z1), sendo a súa tensión asignada de 450/750 V. Segundo UNE 211025. (material) | 10.000 | 0.41 | 4.10 |
| mo006 | h | Oficial 1ª fontaneiro. (man de obra) | 0.488 | 15.78 | 7.70 |
| mo098 | h | Axudante fontaneiro. (man de obra) | 0.488 | 14.62 | 7.13 |
| mo001 | h | Oficial 1ª electricista. (man de obra) | 0.244 | 15.78 | 3.85 |
| mo093 | h | Axudante electricista. (man de obra) | 0.244 | 14.62 | 3.57 |
| % | % | Costes directos complementarios | 2 % | 190.76 | 3.82 |
|  |  | Custos directos |  |  | 194.58 |
