# Sistema externo de protección fronte o raio

- Propiedade do arquivo: CYPE INGENIEROS, S.A.
- Formato: FIEBDC-3/2002
- Divisa: EUR
- Custos indirectos: 3.00 %
- Gastos xerais: 13.00 %
- Beneficio industrial: 6.00 %
- IVE: 16.00 %

## I Instalacións

### IP Protección fronte ó raio

#### IPE Sistemas externos

**IPE010** Ude Sistema externo de protección fronte o raio, formado por pararraios tipo punta Franklin, con semiángulo de protección de 25° para un nivel de protección 1, colocado en parede ou estructura sobre mástil de aceiro galvanizado e 8 m de altura, e pletina conductora de cobre estañado.
Subministración e instalación de sistema externo de protección fronte ou raio, formado por pararraios tipo Franklin, con semiángulo de protección de 25° para un nivel de protección 1 segundo DB SUA Seguridade de utilización e accesibilidade (CTE), colocado en parede ou estructura sobre mastro telescópico de aceiro galvanizado e 8 m de altura. Ata soportes, pezas especiais, platina condutora de cobre estañado, vías de chispas, contador dous impactos de raio recibidos, tubo de protección da baixada e toma de terra con pletina conductora de cobre estañado. Totalmente montado, conectado e probado pola empresa instaladora mediante as correspondentes probas de servizo (incluídas neste prezo).
Inclúe: Preparación do emprazamento. Execución da toma de terra. Preparación do paramento de baixada do conductor terminado. Suxección definitiva. Conexionado á rede condutora. Realización de probas de servizo.
Criterio de medición de proxecto: Número de unidades previstas, segundo documentación gráfica de Proxecto.
Criterio de medición de obra: Medirase o número de unidades realmente executadas segundo especificacións do Proxecto.

| Código | Ud | Descrición | Rendemento | Prezo | Importe |
|---|---|---|---|---|---|
| mt41pea020ea | Ude | Pararraios tipo Franklin, con punta múltiple formada por peza central, vástago principal e catro laterais, con semiángulo de protección de 25° para un nivel de protección 1 segundo DB SUA Seguridade de utilización e accesibilidade (CTE), fabricado en aceiro inoxidable de 16 mm de diámetro segundo UNE-EN 62305-1, incluso peza de adaptación cabezal-mastro e acoplamento cabezal-mastro-condutor, de latón, para mástil de 1 1/2" e baxante interior de pletina condutora de 30x2 mm. (material) | 1.000 | 153.36 | 153.36 |
| mt41paa025a | Ude | Mástil telescópico de aceiro galvanizado en quente, de 8 m de lonxitude, 2" de diámetro na base e 1 1/2" de diámetro en punta, para fixación a muro ou estructura. (material) | 1.000 | 603.53 | 603.53 |
| mt41paa030b | Ude | Sistema de anclaxe para mastros formado por tres soportes en forma de U, de aceiro galvanizado en quente, de 30 cm de lonxitude e 8 mm de espesor, para fixación con parafusos á parede. (material) | 1.000 | 127.14 | 127.14 |
| mt41pca010a | m | Pletina condutora de cobre estañado, espida, de 30x2 mm. (material) | 61.500 | 14.50 | 891.75 |
| mt41paa056a | Ude | Soporte piramidal para condutor de 8 mm de diámetro o pletina condutora de entre 30x2 mm e 30x3,5 mm de sección, para fixación da grapa á superficies horizontais. (material) | 16.000 | 6.17 | 98.72 |
| mt41paa050a | Ude | Grampa de aceiro inoxidable, para fixación de pletina condutora de entre 30x2 mm e 30x3,5 mm de sección a parede. (material) | 20.000 | 16.08 | 321.60 |
| mt41paa070a | Ude | Vía de chispas, para mastro de antena e conexión a pletina de cobre estañado. (material) | 1.000 | 148.17 | 148.17 |
| mt41paa080a | Ude | Vía de chispas, para unión entre tomas de terra. (material) | 1.000 | 148.11 | 148.11 |
| mt41paa053a | Ude | Manguito de latón de 55x55 mm con placa intermedia, para unión múltiple de cables de cobre de 8 a 10 mm de diámetro e pletinas condutoras de cobre estañado de 30x2 mm. (material) | 2.000 | 20.86 | 41.72 |
| mt41paa060a | Ude | Contador mecánico dos impactos de raio recibidos por o sistema de protección. (material) | 1.000 | 344.31 | 344.31 |
| mt41paa052a | Ude | Manguito seccionador de latón, de 70x50x15 mm, con sistema de bisagra, para unión de pletinas condutoras de entre 30x2 mm e 30x3,5 mm de sección. (material) | 1.000 | 27.51 | 27.51 |
| mt41pca020a | Ude | Tubo de aceiro galvanizado, de 2 m de lonxitude, para a protección da baxada da pletina condutora. (material) | 1.000 | 37.40 | 37.40 |
| mt35ata010a | Ude | Arqueta de polipropileno para toma de terra, de 250x250x250 mm, con tapa de rexistro. (material) | 3.000 | 86.48 | 259.44 |
| mt35ata020a | Ude | Ponte para comprobación de posta a terra da instalación eléctrica. (material) | 2.000 | 65.55 | 131.10 |
| mt35ate020a | Ude | Electrodo para rede de toma de terra cobreado con 254 µm, fabricado en aceiro, de 14,3 mm de diámetro e 2 m de lonxitude. (material) | 2.000 | 29.68 | 59.36 |
| mt41paa140a | Ude | Peza de latón, para unión de electrodo de toma de terra a cable de cobre de 8 a 10 mm de diámetro ou pletina condutora de cobre estañado de 30x2 mm. (material) | 2.000 | 11.28 | 22.56 |
| mt35ate010a | Ude | Electrodo dinámico para rede de toma de terra, de 28 mm de diámetro e 2,5 m de lonxitude, de larga duración, con efecto condensador. (material) | 1.000 | 196.89 | 196.89 |
| mt35ata030a | Ude | Bote de 5 kg de gel concentrado, ecolóxico e non corrosivo, para a preparación de 20 litros de mellorador da conductividad de postas a terra. (material) | 2.000 | 65.45 | 130.90 |
| mt35www010 | Ude | Material auxiliar para instalacións eléctricas. (material) | 1.000 | 1.48 | 1.48 |
| mo005 | h | Oficial 1ª instalador de pararrayos. (man de obra) | 13.149 | 15.78 | 207.49 |
| mo097 | h | Axudante instalador de pararrayos. (man de obra) | 13.149 | 14.62 | 192.24 |
| % | % | Costes directos complementarios | 2 % | 4144.78 | 82.90 |
|  |  | Custos directos |  |  | 4227.68 |
