# Sistema externo de protección fronte ó raio

- Propiedade do arquivo: CYPE INGENIEROS, S.A.
- Formato: FIEBDC-3/2002
- Divisa: EUR
- Custos indirectos: 3.00 %
- Gastos xerais: 13.00 %
- Beneficio industrial: 6.00 %
- IVE: 16.00 %

## I Instalacións

### IP Protección fronte ó raio

#### IPE Sistemas externos

**IPE020** Ude Sistema externo de protección fronte ó raio, formado por pararraios tipo malla conductora (Xaula de Faraday) para un nivel de protección 1, con pletina conductora de cobre, espida, de 30x2 mm e 5 puntas captadoras de aceiro inoxidable de 1 m de altura, colocadas en cuberta sobre soporte de formigón.
Subministración e instalación de sistema externo de protección fronte ou raio, formado por pararraios tipo malla condutora (Xaula de Faraday) para un nivel de protección 1 segundo DB SUA Seguridade de utilización e accesibilidade (CTE), con retícula de 5x5 m e 10 m de distancia entre baixadas, de pletina conductora de cobre, espida, de 30x2 mm e 5 puntas captadoras de aceiro inoxidable e 1 m de altura, colocadas en cuberta sobre soporte de formigón. Ata soportes, pezas especiais, vías de chispas, tubos de protección das baixadas e tomas de terra con pletina conductora de cobre estañado. Totalmente montado, conectado e probado pola empresa instaladora mediante as correspondentes probas de servizo (incluídas neste prezo).
Inclúe: Preparación do emprazamento. Execución da toma de terra. Preparación do paramento de baixada do conductor terminado. Suxección definitiva. Conexionado á rede condutora. Realización de probas de servizo.
Criterio de medición de proxecto: Número de unidades previstas, segundo documentación gráfica de Proxecto.
Criterio de medición de obra: Medirase o número de unidades realmente executadas segundo especificacións do Proxecto.

| Código | Ud | Descrición | Rendemento | Prezo | Importe |
|---|---|---|---|---|---|
| mt41pca010a | m | Pletina condutora de cobre estañado, espida, de 30x2 mm. (material) | 107.000 | 14.50 | 1551.50 |
| mt41pea030dbh | Ude | Punta captadora de aceiro inoxidable, de 16 mm de diámetro e 1 m de altura. (material) | 5.000 | 51.45 | 257.25 |
| mt41paa100a | Ude | Soporte de formigón, para fixación de punta captadora de 16 mm de diámetro e 1 m de lonxitude. (material) | 5.000 | 13.36 | 66.80 |
| mt41paa102a | Ude | Xunta plana, para soporte de formigón. (material) | 5.000 | 5.49 | 27.45 |
| mt41paa130a | Ude | Peza de latón, para unión de terminal aéreo a cable de cobre de 8 a 10 mm de diámetro ou pletina condutora de cobre estañado de 30x2 mm. (material) | 5.000 | 11.28 | 56.40 |
| mt41paa055a | Ude | Soporte cónico de polipropileno, con tapa para el recheo e base de 140x140x80 mm, para fixación da grapa á superficies horizontais. (material) | 35.000 | 4.26 | 149.10 |
| mt41paa054a | Ude | Grampa de nailon de 23x23x17 mm, para fixación de pletina condutora de cobre estañado de 30x2 mm. (material) | 74.000 | 1.88 | 139.12 |
| mt41paa050a | Ude | Grampa de aceiro inoxidable, para fixación de pletina condutora de entre 30x2 mm e 30x3,5 mm de sección a parede. (material) | 1.000 | 16.08 | 16.08 |
| mt41pea040a | Ude | Terminal aéreo, de aceiro inoxidable, de 20 mm de diámetro e 0,5 m de altura. (material) | 2.000 | 71.68 | 143.36 |
| mt41paa110a | Ude | Soporte, para fixación de terminal aéreo a mastro de antena de diámetro máximo 50 mm. (material) | 1.000 | 35.87 | 35.87 |
| mt41paa120a | Ude | Soporte en ángulo, para fixación de terminal aéreo a superficie vertical. (material) | 1.000 | 14.52 | 14.52 |
| mt41paa090a | Ude | Soporte de aceiro inoxidable, para fixación de grapa ó perfil metálico. (material) | 1.000 | 13.77 | 13.77 |
| mt41paa070a | Ude | Vía de chispas, para mastro de antena e conexión a pletina de cobre estañado. (material) | 1.000 | 148.17 | 148.17 |
| mt41paa080a | Ude | Vía de chispas, para unión entre tomas de terra. (material) | 3.000 | 148.11 | 444.33 |
| mt41paa053a | Ude | Manguito de latón de 55x55 mm con placa intermedia, para unión múltiple de cables de cobre de 8 a 10 mm de diámetro e pletinas condutoras de cobre estañado de 30x2 mm. (material) | 17.000 | 20.86 | 354.62 |
| mt41paa052a | Ude | Manguito seccionador de latón, de 70x50x15 mm, con sistema de bisagra, para unión de pletinas condutoras de entre 30x2 mm e 30x3,5 mm de sección. (material) | 2.000 | 27.51 | 55.02 |
| mt41pca020a | Ude | Tubo de aceiro galvanizado, de 2 m de lonxitude, para a protección da baxada da pletina condutora. (material) | 2.000 | 37.40 | 74.80 |
| mt35ata010a | Ude | Arqueta de polipropileno para toma de terra, de 250x250x250 mm, con tapa de rexistro. (material) | 4.000 | 86.48 | 345.92 |
| mt35ata020a | Ude | Ponte para comprobación de posta a terra da instalación eléctrica. (material) | 2.000 | 65.55 | 131.10 |
| mt35ate020a | Ude | Electrodo para rede de toma de terra cobreado con 254 µm, fabricado en aceiro, de 14,3 mm de diámetro e 2 m de lonxitude. (material) | 2.000 | 29.68 | 59.36 |
| mt41paa140a | Ude | Peza de latón, para unión de electrodo de toma de terra a cable de cobre de 8 a 10 mm de diámetro ou pletina condutora de cobre estañado de 30x2 mm. (material) | 2.000 | 11.28 | 22.56 |
| mt35ata030a | Ude | Bote de 5 kg de gel concentrado, ecolóxico e non corrosivo, para a preparación de 20 litros de mellorador da conductividad de postas a terra. (material) | 2.000 | 65.45 | 130.90 |
| mt35www010 | Ude | Material auxiliar para instalacións eléctricas. (material) | 2.000 | 1.48 | 2.96 |
| mo005 | h | Oficial 1ª instalador de pararrayos. (man de obra) | 28.221 | 15.78 | 445.33 |
| mo097 | h | Axudante instalador de pararrayos. (man de obra) | 28.221 | 14.62 | 412.59 |
| % | % | Costes directos complementarios | 2 % | 5098.88 | 101.98 |
|  |  | Custos directos |  |  | 5200.86 |
