# Triturador e estación de bombeo sanitario, instalación en superficie, para un inodoro e un lavabo

- Propiedade do arquivo: CYPE INGENIEROS, S.A.
- Formato: FIEBDC-3/2002
- Divisa: EUR
- Custos indirectos: 3.00 %
- Gastos xerais: 13.00 %
- Beneficio industrial: 6.00 %
- IVE: 16.00 %

## I Instalacións

### IS Salubridade

#### ISA Sistemas de elevación

**ISA010** Ude Triturador e estación de bombeo sanitario, instalación en superficie, para un inodoro e un lavabo.
Subministración e montaxe de triturador e estación de bombeo sanitario, instalación en superficie, para un inodoro e un lavabo, de 48,5x27,8x22,7 mm, cor Blanco, cun manguito flexible de entrada para inodoro de 110 mm de diámetro e unha toma lateral de 40 mm de diámetro e tubo de evacuación de 32 mm de diámetro con válvula antirretorno de tipo clapeta, bomba sumerxible de 7,7 m³/h con coitelas e impulsión 5 m.c.a. con potencia nominal do motor de 0,47 kW, alimentación monofásica 230V/50Hz, nivel sonoro 64 dB. Ata accesorios, unións e pezas especiais para a instalación da electrobomba. Totalmente montado, conexionado e posto en marcha pola empresa instaladora para a comprobación do seu correcto funcionamento.
Inclúe: Replanteo do sistema de elevación. Colocación do sistema de elevación. Formación de buratos ou utilización dos xa existentes para o conexionado de tubos. Empalme e rexuntado dos colectores á arqueta ou ás entradas e saídas xa existentes. Colocación da tapa e os accesorios. Conexionado. Posta en marcha.
Criterio de medición de proxecto: Número de unidades previstas, segundo documentación gráfica de Proxecto.
Criterio de medición de obra: Medirase o número de unidades realmente executadas segundo especificacións do Proxecto.

| Código | Ud | Descrición | Rendemento | Prezo | Importe |
|---|---|---|---|---|---|
| mt36ebj010aa | Ude | Triturador e estación de bombeo sanitario, instalación en superficie, para un inodoro e un lavabo, de 48,5x27,8x22,7 mm, cor Blanco, cun manguito flexible de entrada para inodoro de 110 mm de diámetro e unha toma lateral de 40 mm de diámetro e tubo de evacuación de 32 mm de diámetro con válvula antirretorno de tipo clapeta, bomba sumerxible de 7,7 m³/h con coitelas e impulsión 5 m.c.a. con potencia nominal do motor de 0,47 kW, alimentación monofásica 230V/50Hz, nivel sonoro 64 dB. (material) | 1.000 | 509.25 | 509.25 |
| mt37sve010e | Ude | Válvula de esfera de latón niquelado para roscar de 1 1/4". (material) | 1.000 | 15.25 | 15.25 |
| mt36bom050A | m | Conducto de impulsión de augas residuais realizado con tubo de PVC para presión de 12,5 atm, de 32 mm de diámetro, con extremo abocardado, segundo UNE-EN 1452. (material) | 2.000 | 1.75 | 3.50 |
| mt36bom051A | Ude | Repercusión, por m de tubería, de accesorios, unions e pezas especiais para tubo de PVC para presión de 12,5 atm, de 32 mm de diámetro. (material) | 2.000 | 0.52 | 1.04 |
| mo006 | h | Oficial 1ª fontaneiro. (man de obra) | 0.488 | 15.78 | 7.70 |
| % | % | Costes directos complementarios | 2 % | 536.74 | 10.73 |
|  |  | Custos directos |  |  | 547.47 |
