# Sistema de elevación de augas grises e fecales, instalación en superficie, con bomba sumerxible potencia nominal do motor de 1,3 kW

- Propiedade do arquivo: CYPE INGENIEROS, S.A.
- Formato: FIEBDC-3/2002
- Divisa: EUR
- Custos indirectos: 3.00 %
- Gastos xerais: 13.00 %
- Beneficio industrial: 6.00 %
- IVE: 16.00 %

## I Instalacións

### IS Salubridade

#### ISA Sistemas de elevación

**ISA020** Ude Sistema de elevación de augas grises e fecales, instalación en superficie, con bomba sumerxible potencia nominal do motor de 1,3 kW.
Subministración e montaxe de sistema de elevación de augas grises e fecales, segundo UNE-EN 12050-1, para instalación en superficie, con funcións de regulación, control, supervisión e aviso, regulación automática por nivel, alarma acústica, apto para temperatura máxima ata 40°C (para corto tempo 60°C), formado por depósito de polietileno de 90 litros e 770x630x550 mm, impermeable ó gas e á auga, dúas entradas DN 40 mm e unha DN 100 mm de libre situación, conexión na parte superior para unha tubería de ventilación DN 70, conexión en impulsión de 80 mm, aneis-retén para o selado do eixe, bomba sumerxible con carcasa de aceiro inoxidable, tamaño máximo de paso de sólidos 45 mm, motor de cortocircuito refrixerado por superficie, con protección de sobrecarga incorporada, cunha potencia nominal de 1,3 kW, 1450 r.p.m. nominais, alimentación monofásica 230V/50Hz, protección IP 67, illamento clase H, contactos ceibes de tensión para indicación de funcionamento e avaría. Ata accesorios, unións e pezas especiais para a instalación da electrobomba. Totalmente montado, conexionado e posto en marcha pola empresa instaladora para a comprobación do seu correcto funcionamento.
Inclúe: Replanteo do sistema de elevación. Colocación do sistema de elevación. Formación de buratos ou utilización dos xa existentes para o conexionado de tubos. Empalme e rexuntado dos colectores á arqueta ou ás entradas e saídas xa existentes. Colocación da tapa e os accesorios. Conexionado. Posta en marcha.
Criterio de medición de proxecto: Número de unidades previstas, segundo documentación gráfica de Proxecto.
Criterio de medición de obra: Medirase o número de unidades realmente executadas segundo especificacións do Proxecto.

| Código | Ud | Descrición | Rendemento | Prezo | Importe |
|---|---|---|---|---|---|
| mt37bcw520a | Ude | Sistema de elevación de augas grises e fecales, segundo UNE-EN 12050-1, para instalación en superficie, con funcións de regulación, control, supervisión e aviso, regulación automática por nivel, alarma acústica, apto para temperatura máxima ata 40°C (para corto tempo 60°C), formado por depósito de polietileno de 90 litros e 770x630x550 mm, impermeable ó gas e á auga, dúas entradas DN 40 mm e unha DN 100 mm de libre situación, conexión na parte superior para unha tubería de ventilación DN 70, conexión en impulsión de 80 mm, aneis-retén para o selado do eixe, bomba sumerxible con carcasa de aceiro inoxidable, tamaño máximo de paso de sólidos 45 mm, motor de cortocircuito refrixerado por superficie, con protección de sobrecarga incorporada, cunha potencia nominal de 1,3 kW, 1450 r.p.m. nominais, alimentación monofásica 230V/50Hz, protección IP 67, illamento clase H, contactos ceibes de tensión para indicación de funcionamento e avaría. (material) | 1.000 | 2418.21 | 2418.21 |
| mt37bcw900g | Ude | Válvula de retención, de fundición gris, de DN 80 mm. (material) | 1.000 | 301.67 | 301.67 |
| mt37bcw901g | Ude | Válvula de corte, de fundición gris, de DN 80 mm. (material) | 1.000 | 222.13 | 222.13 |
| mt36bom050e | m | Conducto de impulsión de augas residuais realizado con tubo de PVC para presión de 6 atm, de 75 mm de diámetro, con extremo abocardado, segundo UNE-EN 1452. (material) | 2.000 | 4.87 | 9.74 |
| mt36bom051e | Ude | Repercusión, por m de tubería, de accesorios, unions e pezas especiais para tubo de PVC para presión de 6 atm, de 75 mm de diámetro. (material) | 2.000 | 1.46 | 2.92 |
| mo006 | h | Oficial 1ª fontaneiro. (man de obra) | 0.488 | 15.78 | 7.70 |
| % | % | Costes directos complementarios | 2 % | 2962.37 | 59.25 |
|  |  | Custos directos |  |  | 3021.62 |
