# Baixante para sistema de drenaxe sifónico de cuberta

- Propiedade do arquivo: CYPE INGENIEROS, S.A.
- Formato: FIEBDC-3/2002
- Divisa: EUR
- Custos indirectos: 3.00 %
- Gastos xerais: 13.00 %
- Beneficio industrial: 6.00 %
- IVE: 16.00 %

## I Instalacións

### IS Salubridade

#### ISB Baixantes

**ISB030** m Baixante para sistema de drenaxe sifónico de cuberta, formada por tubaxe templada mediante tratamento térmico adicional, de polietileno de alta densidade (PEAD/HDPE), de 50 mm de diámetro exterior e 3,0 mm de espesor, sistema Akasison "JIMTEN".
Subministración e instalación de baixante para sistema de drenaxe sifónico de cuberta, formada por tubaxe templada mediante tratamento térmico adicional, de polietileno de alta densidade (PEAD/HDPE), de 50 mm de diámetro exterior e 3,0 mm de espesor, sistema Akasison "JIMTEN", con fixación á parede cada 1 m mediante varetas con placas de suxeción e abrazadeiras para o tubo, manguitos electrosoldables no extremo superior e manguitos de dilatación cada 5 m e no extremo inferior, con te 90° de rexistro. Totalmente montada, conexionada e probada pola empresa instaladora mediante as correspondentes probas de servizo (incluídas neste prezo).
Inclúe: Replanteo e trazado do conducto. Presentación en seco de tubos e pezas especiais. Marcado da situación das abrazadeiras. Fixación das abrazadeiras. Montaxe do conxunto, empezando polo extremo superior. Realización de probas de servizo.
Criterio de medición de proxecto: Lonxitude medida segundo documentación gráfica de Proxecto.
Criterio de medición de obra: Medirase a lonxitude realmente executada segundo especificacións do Proxecto.

| Código | Ud | Descrición | Rendemento | Prezo | Importe |
|---|---|---|---|---|---|
| mt11aka200 | Ude | Vareta roscada. (material) | 1.000 | 0.60 | 0.60 |
| mt11aka145a | Ude | Placa de soporte de aceiro galvanizado, con rosca de 1/2" de diámetro, sistema Akasison "JIMTEN", para a realización de puntos guía. (material) | 1.000 | 4.48 | 4.48 |
| mt11aka140c | Ude | Abrazadeira para tubaxe de 50 mm de diámetro, de aceiro galvanizado, con rosca de 1/2" de diámetro, sistema Akasison "JIMTEN", para a realización de puntos guía. (material) | 1.000 | 4.12 | 4.12 |
| mt11aka130a | Ude | Placa de soporte, de aceiro galvanizado, con rosca de 1/2" de diámetro, sistema Akasison "JIMTEN", para a realización de puntos fixos. (material) | 0.200 | 4.48 | 0.90 |
| mt11aka120c | Ude | Abrazadeira para tubaxe de 50 mm de diámetro, de aceiro galvanizado, con rosca de 1/2" de diámetro, sistema Akasison "JIMTEN", para a realización de puntos fixos. (material) | 0.200 | 4.64 | 0.93 |
| mt11aka040ca | m | Tubaxe templada mediante tratamento térmico adicional, de polietileno de alta densidade (PEAD/HDPE), de 50 mm de diámetro exterior e 3,0 mm de espesor, sistema Akasison "JIMTEN", en tramos de 5 m de lonxitude. (material) | 1.050 | 4.01 | 4.21 |
| mt11aka100b | Ude | Manguito electrosoldable de polietileno de alta densidade (PEAD/HDPE), de 50 mm de diámetro interior, sistema Akasison "JIMTEN". (material) | 0.100 | 4.40 | 0.44 |
| mt11aka170b | Ude | Manguito compensador de dilatacións de polietileno de alta densidade (PEAD/HDPE), de 50 mm de diámetro interior, sistema Akasison "JIMTEN". (material) | 0.200 | 12.97 | 2.59 |
| mt11aka180b | Ude | Conxunto de dúas abrazadeiras de suxeción de aceiro inoxidable, de 50 mm de diámetro interior, sistema Akasison "JIMTEN". (material) | 0.200 | 4.24 | 0.85 |
| mt11aka160b | Ude | Te 90° de rexistro de polietileno de alta densidade (PEAD/HDPE), de 50 mm de diámetro exterior e 3 mm de espesor, sistema Akasison "JIMTEN", diámetro exterior da derivación 50 mm. (material) | 0.050 | 22.79 | 1.14 |
| mt36tpc100a | Ude | Material auxiliar para instalacións de evacuación, de polietileno. (material) | 0.500 | 2.91 | 1.46 |
| op00ato010 |  | Atornillador. | 1.000 | 0.00 | 0.00 |
| op00mar010 |  | Martillo. | 1.000 | 0.00 | 0.00 |
| op00tal010 |  | Taladro. | 1.000 | 0.00 | 0.00 |
| mo006 | h | Oficial 1ª fontaneiro. (man de obra) | 0.117 | 15.78 | 1.85 |
| mo098 | h | Axudante fontaneiro. (man de obra) | 0.059 | 14.62 | 0.86 |
| % | % | Costes directos complementarios | 2 % | 24.43 | 0.49 |
|  |  | Custos directos |  |  | 24.92 |
