# Canalón circular de PVC con óxido de titanio, para encolar, de desenrolo 250 mm, cor gris clara

- Propiedade do arquivo: CYPE INGENIEROS, S.A.
- Formato: FIEBDC-3/2002
- Divisa: EUR
- Custos indirectos: 3.00 %
- Gastos xerais: 13.00 %
- Beneficio industrial: 6.00 %
- IVE: 16.00 %

## I Instalacións

### IS Salubridade

#### ISC Canalóns

**ISC010** m Canalón circular de PVC con óxido de titanio, para encolar, de desenrolo 250 mm, cor gris clara.
Suministro e montaxe de canalón circular de PVC con óxido de titanio, para encolar, de desenrolo 250 mm, cor gris clara, para recollida de augas, formado por pezas preformadas, fixadas mediante lentes especiais de suxeción ó aleiro, cunha pendente mínima do 0,5%. Ata p/p de pezas especiais, remates finais do mesmo material, e pezas de conexión a baixantes. Totalmente montado, conexionado e probado.
Inclúe: Replanteo e trazado do canalón. Colocación e suxeción de abrazadeiras. Montaxe das pezas, partindo do punto de desaugue. Empalme das pezas. Conexión ás baixantes.
Criterio de medición de proxecto: Lonxitude medida segundo documentación gráfica de Proxecto.
Criterio de medición de obra: Medirase a lonxitude realmente executada segundo especificacións do Proxecto.

| Código | Ud | Descrición | Rendemento | Prezo | Importe |
|---|---|---|---|---|---|
| mt36cap010eda | m | Canalón circular de PVC con óxido de titanio, para encolar, de desenrolo 250 mm, cor gris clara, segundo UNE-EN 607. Ata p/p de soportes, esquinas, tapas, remates finais, pezas de conexión a baixantes e pezas especiais. (material) | 1.100 | 4.95 | 5.45 |
| mt36cap040 | Ude | Material auxiliar para canalóns e baixantes de instalacións de evacuación de PVC. (material) | 0.250 | 1.82 | 0.46 |
| mo006 | h | Oficial 1ª fontaneiro. (man de obra) | 0.195 | 15.78 | 3.08 |
| mo098 | h | Axudante fontaneiro. (man de obra) | 0.195 | 14.62 | 2.85 |
| % | % | Costes directos complementarios | 2 % | 11.84 | 0.24 |
|  |  | Custos directos |  |  | 12.08 |
