# Canalón oculto situado na zona intermedia o faldón

- Propiedade do arquivo: CYPE INGENIEROS, S.A.
- Formato: FIEBDC-3/2002
- Divisa: EUR
- Custos indirectos: 3.00 %
- Gastos xerais: 13.00 %
- Beneficio industrial: 6.00 %
- IVE: 16.00 %

## I Instalacións

### IS Salubridade

#### ISC Canalóns

**ISC020** m Canalón oculto situado na zona intermedia o faldón, de plancha de chumbo laminado de 3,00 mm de espesor, conformada "in situ", de 1250 mm de desenvolvemento, colocado sobre caixeado de ladrillo cerámico oco dobre, de 11,5 cm de espesor.
Formación de canalón oculto situado na zona intermedia o faldón para recollida de augas de cuberta, mediante plancha de chumbo laminado de 3,00 mm de espesor, conformada "in situ", de 1250 mm de desenvolvemento, colocada sobre caixeado de ladrillo cerámico oco dobre, de 11,5 cm de espesor, recibido con morteiro de cemento M-5 e revestido na súa superficie cunha capa de emulsión asfáltica. Incluso p/p de unións soldadas, elementos de dilatación, formación de pezas de remate final e conexión a baixantes. montado, conexionado e probado.
Inclúe: Limpeza e preparación da superficie. Formación de caixeado de fábrica de ladrillo. Aplicación dunha capa de emulsión asfáltica. Conformado e colocación de canalón e remates. Conexión ás baixantes.
Criterio de medición de proxecto: Lonxitude medida segundo documentación gráfica de Proxecto.
Criterio de medición de obra: Medirase a lonxitude realmente executada segundo especificacións do Proxecto.

| Código | Ud | Descrición | Rendemento | Prezo | Importe |
|---|---|---|---|---|---|
| mt04lac010c | Ude | Ladrillo cerámico oco (cubo), para revestir, 24x11,5x8 cm, segundo UNE-EN 771-1. (material) | 33.000 | 0.10 | 3.30 |
| mt09mor010c | m³ | Morteiro de cemento CEM II/B-P 32,5 N tipo M-5, confecionado na obra con 250 kg/m³ de cemento e unha proporción en volume 1/6. (material) | 0.048 | 115.30 | 5.53 |
| mt13vap020a | m² | Plancha de chumbo laminado de 3,00 mm de espesor, para formación de canle oculta en cuberta inclinada. (material) | 1.100 | 52.11 | 57.32 |
| mt13vap021 | Ude | Cravos de aceiro galvanizado de 3 mm de diámetro e 50 mm de lonxitude, con xunta estanca de chumbo, para fixación de pezas preformadas en canle oculta. (material) | 4.000 | 0.10 | 0.40 |
| mt14iea030a | kg | Emulsión asfáltica (tipo ED, UNE 104231). (material) | 0.200 | 1.26 | 0.25 |
| mo018 | h | Oficial 1ª construcción. (man de obra) | 0.439 | 15.28 | 6.71 |
| mo072 | h | Axudante construcción. (man de obra) | 0.439 | 14.65 | 6.43 |
| mo104 | h | Peón ordinario construcción. (man de obra) | 0.219 | 13.97 | 3.06 |
| % | % | Costes directos complementarios | 2 % | 83.00 | 1.66 |
|  |  | Custos directos |  |  | 84.66 |
