# Ventilador helicoidal mural con hélice de plástico reforzada con fibra de vidro e motor para alimentación monofásica

- Propiedade do arquivo: CYPE INGENIEROS, S.A.
- Formato: FIEBDC-3/2002
- Divisa: EUR
- Custos indirectos: 3.00 %
- Gastos xerais: 13.00 %
- Beneficio industrial: 6.00 %
- IVE: 16.00 %

## I Instalacións

### IS Salubridade

#### ISG Ventilación mecánica para garaxes

**ISG010** Ude Ventilador helicoidal mural con hélice de plástico reforzada con fibra de vidro e motor para alimentación monofásica.
Subministración e instalación de ventilador helicoidal mural con hélice de plástico reforzada con fibra de vidro, motor para alimentación monofásica a 230 V e 50 Hz de frecuencia, con protección térmica, illamento clase F, protección IP 65 e caixa de bornes ignífuga con condensador, de 2500 r.p.m., potencia absorbida 0,25 kW, caudal máximo 2160 m³/h, nivel de presión sonora 65 dBA. Ata elementos antivibratorios, elementos de fixación e accesorios. Totalmente montado, conexionado e probado.
Inclúe: Colocación e fixación do ventilador. Conexión á rede eléctrica.
Criterio de medición de proxecto: Número de unidades previstas, segundo documentación gráfica de Proxecto.
Criterio de medición de obra: Medirase o número de unidades realmente executadas segundo especificacións do Proxecto.

| Código | Ud | Descrición | Rendemento | Prezo | Importe |
|---|---|---|---|---|---|
| mt42vsp205a | Ude | Ventilador helicoidal mural con hélice de plástico reforzada con fibra de vidro, motor para alimentación monofásica a 230 V e 50 Hz de frecuencia, con protección térmica, illamento clase F, protección IP 65 e caixa de bornes ignífuga con condensador, de 2500 r.p.m., potencia absorbida 0,25 kW, caudal máximo 2160 m³/h, nivel de presión sonora 65 dBA. (material) | 1.000 | 303.64 | 303.64 |
| mt42vsp900a | Ude | Accesorios e elementos de fixación de ventilador helicoidal mural. (material) | 1.000 | 22.80 | 22.80 |
| mo009 | h | Oficial 1ª montador. (man de obra) | 3.901 | 15.78 | 61.56 |
| mo075 | h | Axudante montador. (man de obra) | 3.901 | 14.65 | 57.15 |
| % | % | Costes directos complementarios | 2 % | 445.15 | 8.90 |
|  |  | Custos directos |  |  | 454.05 |
