# Ventilador helicoidal para evacuación de fumes (400°C/2h), exterior á zona de risco de incendio, para un caudal de 7720 m³/h, motor de 0,55 kW de potencia

- Propiedade do arquivo: CYPE INGENIEROS, S.A.
- Formato: FIEBDC-3/2002
- Divisa: EUR
- Custos indirectos: 3.00 %
- Gastos xerais: 13.00 %
- Beneficio industrial: 6.00 %
- IVE: 16.00 %

## I Instalacións

### IS Salubridade

#### ISG Ventilación mecánica para garaxes

**ISG016** Ude Ventilador helicoidal para evacuación de fumes (400°C/2h), exterior á zona de risco de incendio, para un caudal de 7720 m³/h, motor de 0,55 kW de potencia.
Subministración e instalación de ventilador helicoidal con motor trifásico de velocidade 920 r.p.m., potencia 0,55 kW, para un caudal de 7720 m³/h, nivel de presión sonora 66 dB(A), homologado para transportar aire a 400°C durante 2 horas, instalado en local aparte da zona de risco de incendio, aspirando directamente do conducto. Ata elementos antivibratorios, elementos de fixación e accesorios. Totalmente montado, conexionado e probado.
Inclúe: Colocación e fixación do ventilador. Conexión á rede eléctrica.
Criterio de medición de proxecto: Número de unidades previstas, segundo documentación gráfica de Proxecto.
Criterio de medición de obra: Medirase o número de unidades realmente executadas segundo especificacións do Proxecto.

| Código | Ud | Descrición | Rendemento | Prezo | Importe |
|---|---|---|---|---|---|
| mt41gar025a | Ude | Ventilador helicoidal trifásico, velocidade 920 r.p.m., potencia 0,55 kW, caudal máximo 7720 m³/h, nivel de presión sonora 59 dB(A), para transportar aire a 400°C durante dúas horas na evacuación de fumes, instalado en local aparte da zona de risco de incendio, segundo UNE-EN 12101-3. (material) | 1.000 | 1581.78 | 1581.78 |
| mo009 | h | Oficial 1ª montador. (man de obra) | 3.901 | 15.78 | 61.56 |
| mo075 | h | Axudante montador. (man de obra) | 3.901 | 14.65 | 57.15 |
| % | % | Costes directos complementarios | 2 % | 1700.49 | 34.01 |
|  |  | Custos directos |  |  | 1734.50 |
