# Cóbado 30° con juntas de EPDM de doble labio, para conducto circular de aceiro galvanizado, de 80 mm de diámetro

- Propiedade do arquivo: CYPE INGENIEROS, S.A.
- Formato: FIEBDC-3/2002
- Divisa: EUR
- Custos indirectos: 3.00 %
- Gastos xerais: 13.00 %
- Beneficio industrial: 6.00 %
- IVE: 16.00 %

## I Instalacións

### IS Salubridade

#### ISG Ventilación mecánica para garaxes

**ISG027** Ude Cóbado 30° con juntas de EPDM de doble labio, para conducto circular de aceiro galvanizado, de 80 mm de diámetro.
Subministración e instalación de cóbado 30° con juntas de EPDM de doble labio, para conducto circular de aceiro galvanizado, de 80 mm de diámetro, na rede de condutos de ventilación. Totalmente montado e conexionado.
Inclúe: Colocación e fixación das pezas especiais prefabricadas á rede de condutos.
Criterio de medición de proxecto: Número de unidades previstas, segundo documentación gráfica de Proxecto.
Criterio de medición de obra: Medirase o número de unidades realmente executadas segundo especificacións do Proxecto.

| Código | Ud | Descrición | Rendemento | Prezo | Importe |
|---|---|---|---|---|---|
| mt42cos218aaa | Ude | Cóbado 30° con juntas de EPDM de doble labio, para conducto circular de aceiro galvanizado, de 80 mm de diámetro, estanqueidade ó aire clase D, segundo UNE-EN 12237. (material) | 1.000 | 17.87 | 17.87 |
| mo011 | h | Oficial 1ª montador de conductos de chapa metálica. (man de obra) | 0.049 | 15.78 | 0.77 |
| mo079 | h | Axudante montador de conductos de chapa metálica. (man de obra) | 0.049 | 14.65 | 0.72 |
| % | % | Costes directos complementarios | 2 % | 19.36 | 0.39 |
|  |  | Custos directos |  |  | 19.75 |
