# Rexilla de retorno, de aluminio extruido, anodizado cor natural E6-C-0, con lamas horizontais regulables individualmente, de 625x125 mm, montada en conduto metálico rectangular

- Propiedade do arquivo: CYPE INGENIEROS, S.A.
- Formato: FIEBDC-3/2002
- Divisa: EUR
- Custos indirectos: 3.00 %
- Gastos xerais: 13.00 %
- Beneficio industrial: 6.00 %
- IVE: 16.00 %

## I Instalacións

### IS Salubridade

#### ISG Ventilación mecánica para garaxes

**ISG030** Ude Rexilla de retorno, de aluminio extruido, anodizado cor natural E6-C-0, con lamas horizontais regulables individualmente, de 625x125 mm, montada en conduto metálico rectangular.
Subministración e montaxe de rexilla de retorno, de aluminio extruido, anodizado cor natural E6-C-0, con lamas horizontais regulables individualmente, de 625x125 mm, fixación mediante parafusos vistos, montada en conduto metálico rectangular. Ata accesorios de montaxe e elementos de fixación. Totalmente montada e conectada á rede de condutos.
Inclúe: Replanteo. Montaxe e fixación da grella no conduto.
Criterio de medición de proxecto: Número de unidades previstas, segundo documentación gráfica de Proxecto.
Criterio de medición de obra: Medirase o número de unidades realmente executadas segundo especificacións do Proxecto.

| Código | Ud | Descrición | Rendemento | Prezo | Importe |
|---|---|---|---|---|---|
| mt42trx010bae | Ude | Rexilla de retorno, de aluminio extruido, anodizado cor natural E6-C-0, con lamas horizontais regulables individualmente, de 625x125 mm, fixación mediante parafusos vistos. (material) | 1.000 | 36.95 | 36.95 |
| mo009 | h | Oficial 1ª montador. (man de obra) | 0.222 | 15.78 | 3.50 |
| mo075 | h | Axudante montador. (man de obra) | 0.222 | 14.65 | 3.25 |
| % | % | Costes directos complementarios | 2 % | 43.70 | 0.87 |
|  |  | Custos directos |  |  | 44.57 |
