# Comporta cortalumes rectangular

- Propiedade do arquivo: CYPE INGENIEROS, S.A.
- Formato: FIEBDC-3/2002
- Divisa: EUR
- Custos indirectos: 3.00 %
- Gastos xerais: 13.00 %
- Beneficio industrial: 6.00 %
- IVE: 16.00 %

## I Instalacións

### IS Salubridade

#### ISG Ventilación mecánica para garaxes

**ISG040** Ude Comporta cortalumes rectangular, basculante, con disparo automático para o peche de seccións de incendio por fusible térmico tarado a 72°C, resistencia ó lume EI 120 segundo UNE-EN 1366-2, de 200x200 mm, de chapa de aceiro galvanizado.
Subministración e montaxe en partición interior de comporta cortalumes rectangular, basculante, con disparo automático para o peche de seccións de incendio por fusible térmico tarado a 72°C, resistencia ó lume EI 120 segundo UNE-EN 1366-2, de 200x200 mm, de chapa de aceiro galvanizado, conexión a conducto rectangular, para o peche automático de seccións de incendio en instalacións de ventilación. Ata accesorios de montaxe e elementos de fixación, sen incluír o selado do espazo entre a partición interior e o bastidor da comporta. Totalmente montada e conectada á rede de condutos.
Inclúe: Replanteo. Fixación á partición interior. Conexión ó conduto.
Criterio de medición de proxecto: Número de unidades previstas, segundo documentación gráfica de Proxecto.
Criterio de medición de obra: Medirase o número de unidades realmente executadas segundo especificacións do Proxecto.

| Código | Ud | Descrición | Rendemento | Prezo | Importe |
|---|---|---|---|---|---|
| mt20cpf020aaa1 | Ude | Comporta cortalumes rectangular, basculante, con disparo automático para o peche de seccións de incendio por fusible térmico tarado a 72°C, resistencia ó lume EI 120 segundo UNE-EN 1366-2, de 200x200 mm, de chapa de aceiro galvanizado, conexión a conducto rectangular. (material) | 1.000 | 256.08 | 256.08 |
| mo009 | h | Oficial 1ª montador. (man de obra) | 2.925 | 15.78 | 46.16 |
| mo075 | h | Axudante montador. (man de obra) | 2.925 | 14.65 | 42.85 |
| % | % | Costes directos complementarios | 2 % | 345.09 | 6.90 |
|  |  | Custos directos |  |  | 351.99 |
