# Extractor estático mecánico, de 153 mm de diámetro e 415 mm de altura, de 250 m³/h de caudal máximo, en vivenda unifamiliar

- Propiedade do arquivo: CYPE INGENIEROS, S.A.
- Formato: FIEBDC-3/2002
- Divisa: EUR
- Custos indirectos: 3.00 %
- Gastos xerais: 13.00 %
- Beneficio industrial: 6.00 %
- IVE: 16.00 %

## I Instalacións

### IS Salubridade

#### ISH Ventilación híbrida para vivendas

**ISH030** Ude Extractor estático mecánico, de 153 mm de diámetro e 415 mm de altura, de 250 m³/h de caudal máximo, en vivenda unifamiliar.
Subministración e montaxe no extremo exterior do conduto de extracción (boca de expulsión), en vivenda unifamiliar, de extractor estático mecánico, de 153 mm de diámetro e 415 mm de altura, de 250 m³/h de caudal máximo, 137 W de potencia máxima con motor de alimentación monofásica (230V/50Hz) e 900 r.p.m. de velocidad máxima. Incluso accesorios de fixación e conexión. Totalmente montada.
Inclúe: Replanteo. Colocación do aspirador.
Criterio de medición de proxecto: Número de unidades previstas, segundo documentación gráfica de Proxecto.
Criterio de medición de obra: Medirase o número de unidades realmente executadas segundo especificacións do Proxecto.

| Código | Ud | Descrición | Rendemento | Prezo | Importe |
|---|---|---|---|---|---|
| mt20svi020a | Ude | Extractor estático mecánico, de 153 mm de diámetro e 415 mm de altura, de 250 m³/h de caudal máximo, 137 W de potencia máxima con motor de alimentación monofásica (230V/50Hz) e 900 r.p.m. de velocidad máxima. (material) | 1.000 | 646.99 | 646.99 |
| mt20svg100 | Ude | Material de fixación para conductos de ventilación. (material) | 1.000 | 2.48 | 2.48 |
| mo009 | h | Oficial 1ª montador. (man de obra) | 0.195 | 15.78 | 3.08 |
| mo075 | h | Axudante montador. (man de obra) | 0.195 | 14.65 | 2.86 |
| % | % | Costes directos complementarios | 2 % | 655.41 | 13.11 |
|  |  | Custos directos |  |  | 668.52 |
