# Derivación formada por caixón repartidor

- Propiedade do arquivo: CYPE INGENIEROS, S.A.
- Formato: FIEBDC-3/2002
- Divisa: EUR
- Custos indirectos: 3.00 %
- Gastos xerais: 13.00 %
- Beneficio industrial: 6.00 %
- IVE: 16.00 %

## I Instalacións

### IS Salubridade

#### ISM Ventilación mecánica para vivendas

**ISM020** Ude Derivación formada por caixón repartidor, de 484x470x180 mm, con embocadura de entrada oblonga de 325x130 mm e catro embocaduras de saída de 125 mm de diámetro, para conduto de impulsión de ventilación mecánica.
Subministración e montaxe de derivación formada por caixón repartidor de polipropileno expandido, de 484x470x180 mm, con embocadura de entrada oblonga de 325x130 mm e catro embocaduras de saída de 125 mm de diámetro, colocado en falso teito para aplicación en redes de impulsión de sistemas de ventilación mecánica. Ata fixación en falso teito mediante cinta perforada ou vareta roscada, accesorios e conexións de condutos. Totalmente montada.
Inclúe: Replanteo. Colocación e fixación en falsos teitos. Conexionado dos condutos.
Criterio de medición de proxecto: Número de unidades previstas, segundo documentación gráfica de Proxecto.
Criterio de medición de obra: Medirase o número de unidades realmente executadas segundo especificacións do Proxecto.

| Código | Ud | Descrición | Rendemento | Prezo | Importe |
|---|---|---|---|---|---|
| mt20sva120a | Ude | Caixón repartidor de polipropileno expandido, de 484x470x180 mm, con embocadura de entrada oblonga de 325x130 mm e catro embocaduras de saída de 125 mm de diámetro, colocado en falso teito para aplicación en redes de impulsión de sistemas de ventilación mecánica. (material) | 1.000 | 6.57 | 6.57 |
| mo009 | h | Oficial 1ª montador. (man de obra) | 0.146 | 15.78 | 2.30 |
| mo075 | h | Axudante montador. (man de obra) | 0.146 | 14.65 | 2.14 |
| % | % | Costes directos complementarios | 2 % | 11.01 | 0.22 |
|  |  | Custos directos |  |  | 11.23 |
