# Módulo de regulación de caudal de aire constante, para 15 m³/h de caudal, para ventilación mecánica

- Propiedade do arquivo: CYPE INGENIEROS, S.A.
- Formato: FIEBDC-3/2002
- Divisa: EUR
- Custos indirectos: 3.00 %
- Gastos xerais: 13.00 %
- Beneficio industrial: 6.00 %
- IVE: 16.00 %

## I Instalacións

### IS Salubridade

#### ISM Ventilación mecánica para vivendas

**ISM022** Ude Módulo de regulación de caudal de aire constante, para 15 m³/h de caudal, para ventilación mecánica.
Subministración e montaxe de módulo de regulación de caudal de aire constante, para 15 m³/h de caudal e rango de presión estática de 50 a 200 Pa, nivel de presión sonora 25 dBA a 100 Pa formado por corpo de chapa de aceiro galvanizado de 125 mm de diámetro, xunta de estanqueidade de caucho e regulador de plástico con membrana de silicona e resorte de recuperación, colocado no interior do conduto de admisión ou extracción, para ventilación mecánica. Ata accesorios de fixación e conexión. Totalmente montado.
Inclúe: Replanteo. Colocación do regulador no interior do conduto.
Criterio de medición de proxecto: Número de unidades previstas, segundo documentación gráfica de Proxecto.
Criterio de medición de obra: Medirase o número de unidades realmente executadas segundo especificacións do Proxecto.

| Código | Ud | Descrición | Rendemento | Prezo | Importe |
|---|---|---|---|---|---|
| mt20sva110aa | Ude | Módulo de regulación de caudal de aire constante, para 15 m³/h de caudal e rango de presión estática de 50 a 200 Pa, nivel de presión sonora 25 dBA a 100 Pa formado por corpo de chapa de aceiro galvanizado de 125 mm de diámetro, xunta de estanqueidade de caucho e regulador de plástico con membrana de silicona e resorte de recuperación, colocado no interior do conduto de admisión ou extracción. (material) | 1.000 | 25.72 | 25.72 |
| mo009 | h | Oficial 1ª montador. (man de obra) | 0.146 | 15.78 | 2.30 |
| mo075 | h | Axudante montador. (man de obra) | 0.146 | 14.65 | 2.14 |
| % | % | Costes directos complementarios | 2 % | 30.16 | 0.60 |
|  |  | Custos directos |  |  | 30.76 |
