# Grella circular de plástico, con lamas horizontais fixas, saída de aire con inclinación de 15°, para conduto de admisión ou extracción, de 100 mm de diámetro, para ventilación mecánica

- Propiedade do arquivo: CYPE INGENIEROS, S.A.
- Formato: FIEBDC-3/2002
- Divisa: EUR
- Custos indirectos: 3.00 %
- Gastos xerais: 13.00 %
- Beneficio industrial: 6.00 %
- IVE: 16.00 %

## I Instalacións

### IS Salubridade

#### ISM Ventilación mecánica para vivendas

**ISM024** Ude Grella circular de plástico, con lamas horizontais fixas, saída de aire con inclinación de 15°, para conduto de admisión ou extracción, de 100 mm de diámetro, para ventilación mecánica.
Subministración e montaxe de grella circular de plástico, con lamas horizontais fixas, saída de aire con inclinación de 15°, cor branca RAL 9010, con mosquiteira, para conduto de admisión ou extracción, de 100 mm de diámetro, para ventilación mecánica. Incluso accesorios de fixación e conexión. Totalmente montada.
Inclúe: Replanteo. Colocación e fixación mediante elementos de ancoraxe.
Criterio de medición de proxecto: Número de unidades previstas, segundo documentación gráfica de Proxecto.
Criterio de medición de obra: Medirase o número de unidades realmente executadas segundo especificacións do Proxecto.

| Código | Ud | Descrición | Rendemento | Prezo | Importe |
|---|---|---|---|---|---|
| mt20sva170a | Ude | Grella circular de plástico, con lamas horizontais fixas, saída de aire con inclinación de 15°, cor branca RAL 9010, con mosquiteira, para conduto de admisión ou extracción, de 100 mm de diámetro. (material) | 1.000 | 6.57 | 6.57 |
| mo009 | h | Oficial 1ª montador. (man de obra) | 0.244 | 15.78 | 3.85 |
| mo075 | h | Axudante montador. (man de obra) | 0.244 | 14.65 | 3.57 |
| % | % | Costes directos complementarios | 2 % | 13.99 | 0.28 |
|  |  | Custos directos |  |  | 14.27 |
