# Recuperador de calor, con intercambiador de fluxo cruzado, modelo Akor T3/T7 "S&P", caudal máximo 380 m³/h, de 780x560x340 mm

- Propiedade do arquivo: CYPE INGENIEROS, S.A.
- Formato: FIEBDC-3/2002
- Divisa: EUR
- Custos indirectos: 3.00 %
- Gastos xerais: 13.00 %
- Beneficio industrial: 6.00 %
- IVE: 16.00 %

## I Instalacións

### IS Salubridade

#### ISM Ventilación mecánica para vivendas

**ISM026** Ude Recuperador de calor, con intercambiador de fluxo cruzado, modelo Akor T3/T7 "S&P", caudal máximo 380 m³/h, de 780x560x340 mm.
Subministración e montaxe de recuperador de calor, con intercambiador de fluxo cruzado composto por 2 ventiladores centrífugos con motores para alimentación monofásica, intercambiador, caixa exterior de polipropileno expandido, filtros, terminal para evacuación de condensados e caixa de bornas, modelo Akor T3/T7 "S&P", caudal máximo 380 m³/h, de 780x560x340 mm, con cinco bocas de entrada de aire interior, catro para conexión a condutos de extracción de 80 mm de diámetro e unha para conexión a conduto de extracción de 125 mm de diámetro, boca de saída de aire interior de 150 mm de diámetro, boca de entrada de aire novo de 150 mm de diámetro e boca de saída de aire novo de 150 mm de diámetro. Incluso accesorios de fixación e conexión. Totalmente montado, conexionado e probado.
Inclúe: Replanteo. Fixación e colocación mediante elementos de ancoraxe. Conexionado.
Criterio de medición de proxecto: Número de unidades previstas, segundo documentación gráfica de Proxecto.
Criterio de medición de obra: Medirase o número de unidades realmente executadas segundo especificacións do Proxecto.

| Código | Ud | Descrición | Rendemento | Prezo | Importe |
|---|---|---|---|---|---|
| mt20svs400c | Ude | Recuperador de calor, con intercambiador de fluxo cruzado composto por 2 ventiladores centrífugos con motores para alimentación monofásica, intercambiador, caixa exterior de polipropileno expandido, filtros, terminal para evacuación de condensados e caixa de bornas, modelo Akor T3/T7 "S&P", caudal máximo 380 m³/h, de 780x560x340 mm, con cinco bocas de entrada de aire interior, catro para conexión a condutos de extracción de 80 mm de diámetro e unha para conexión a conduto de extracción de 125 mm de diámetro, boca de saída de aire interior de 150 mm de diámetro, boca de entrada de aire novo de 150 mm de diámetro e boca de saída de aire novo de 150 mm de diámetro. (material) | 1.000 | 817.98 | 817.98 |
| mo009 | h | Oficial 1ª montador. (man de obra) | 0.195 | 15.78 | 3.08 |
| mo075 | h | Axudante montador. (man de obra) | 0.195 | 14.65 | 2.86 |
| % | % | Costes directos complementarios | 2 % | 823.92 | 16.48 |
|  |  | Custos directos |  |  | 840.40 |
