# Grupo de ventilación higrorregulable compuesto por ventilador centrífugo con motor para alimentación monofásica e carcasa exterior de plástico de 260x268x303 mm

- Propiedade do arquivo: CYPE INGENIEROS, S.A.
- Formato: FIEBDC-3/2002
- Divisa: EUR
- Custos indirectos: 3.00 %
- Gastos xerais: 13.00 %
- Beneficio industrial: 6.00 %
- IVE: 16.00 %

## I Instalacións

### IS Salubridade

#### ISM Ventilación mecánica para vivendas

**ISM031** Ude Grupo de ventilación higrorregulable compuesto por ventilador centrífugo con motor para alimentación monofásica e carcasa exterior de plástico de 260x268x303 mm, con 5 bocas de entrada, con interruptor remoto empotrable, para a renovación permanente do aire en instalación individual.
Subministración e montaxe de grupo de ventilación higrorregulable compuesto por ventilador centrífugo, con motor de dúas velocidades para alimentación monofásica a 230 V e 50 Hz de frecuencia, con protección térmica, carcasa exterior de plástico de 260x268x303 mm e caixa de bornas con condensador, de potencia nominal 45 W, caudal máximo 250 m³/h, con 5 bocas de entrada, 4 para conexión a condutos de extracción de 80 mm de diámetro e 1 para conexión a conduto de extracción de 125 mm de diámetro e boca de saída superior de 125 mm de diámetro, con interruptor remoto empotrable, para a renovación permanente do aire en instalación individual. Ata tubo protector do cableado, cables, accesorios e elementos de fixación. Totalmente montado, conexionado e probado.
Inclúe: Replanteo da canalización eléctrica e elementos que compoñen a instalación. Colocación e fixación do grupo. Conexionado. Tendido e fixación do tubo protector do cableado. Tendido de cables. Montaje y conexionado del interruptor remoto.
Criterio de medición de proxecto: Número de unidades previstas, segundo documentación gráfica de Proxecto.
Criterio de medición de obra: Medirase o número de unidades realmente executadas segundo especificacións do Proxecto.

| Código | Ud | Descrición | Rendemento | Prezo | Importe |
|---|---|---|---|---|---|
| mt20svi310a | Ude | Grupo de ventilación higrorregulable compuesto por ventilador centrífugo, con motor de dúas velocidades para alimentación monofásica a 230 V e 50 Hz de frecuencia, con protección térmica, carcasa exterior de plástico de 260x268x303 mm e caixa de bornas con condensador, de potencia nominal 45 W, caudal máximo 250 m³/h, con 5 bocas de entrada, 4 para conexión a condutos de extracción de 80 mm de diámetro e 1 para conexión a conduto de extracción de 125 mm de diámetro e boca de saída superior de 125 mm de diámetro. (material) | 1.000 | 198.85 | 198.85 |
| mt20svi315a | Ude | Interruptor remoto empotrable, para cambio de velocidad de grupo de ventilación. (material) | 1.000 | 8.73 | 8.73 |
| mt35aia010a | m | Tubo curvable de PVC, corrugado, de cor negra, de 16 mm de diámetro nominal, para canalización empotrada en obra de fábrica (paredes e teitos). Resistencia á compresión 320 N, resistencia ó impacto 1 xulio, temperatura de traballo -5°C ata 60°C, con grao de protección IP 545 segundo UNE 20324, non propagador da chama. Segundo UNE-EN 61386-1 e UNE-EN 61386-22. (material) | 3.000 | 0.26 | 0.78 |
| mt35cun020a | m | Cable unipolar ES07Z1-K (AS), non propagador da chama, con conductor multifilar de cobre clase 5 (-K) de 1,5 mm² de sección, con illamento de composto termoplástico a base de poliolefina ceibe de halóxenos con baixa emisión de fumes e gases corrosivos (Z1), sendo a súa tensión asignada de 450/750 V. Segundo UNE 211025. (material) | 6.000 | 0.41 | 2.46 |
| mo009 | h | Oficial 1ª montador. (man de obra) | 0.342 | 15.78 | 5.40 |
| mo075 | h | Axudante montador. (man de obra) | 0.342 | 14.65 | 5.01 |
| % | % | Costes directos complementarios | 2 % | 221.23 | 4.42 |
|  |  | Custos directos |  |  | 225.65 |
