# Caixa de extracción, caudal máximo 1000 m³/h

- Propiedade do arquivo: CYPE INGENIEROS, S.A.
- Formato: FIEBDC-3/2002
- Divisa: EUR
- Custos indirectos: 3.00 %
- Gastos xerais: 13.00 %
- Beneficio industrial: 6.00 %
- IVE: 16.00 %

## I Instalacións

### IS Salubridade

#### ISM Ventilación mecánica para vivendas

**ISM032** Ude Caixa de extracción, caudal máximo 1000 m³/h.
Subministración e montaxe no extremo exterior do conduto de extracción (boca de expulsión) de caixa de extracción, de potencia nominal 0,245 kW, motor asíncrono de 4 polos, protección IP 44, illamento clase B, para alimentación monofásica a 230 V e 50 Hz de frecuencia, caudal máximo 1000 m³/h, nivel de presión sonora 79 dBA, con boca para conexión a conduto de extracción de 315 mm de diámetro e boca de saída rectangular de 182x131 mm, para transportar aire a 400°C durante media hora, segundo UNE-EN 12101-3. Incluso accesorios e elementos de fixación. Totalmente montada, conexionada e probada.
Inclúe: Replanteo. Colocación e fixación da caixa de extracción. Conexionado.
Criterio de medición de proxecto: Número de unidades previstas, segundo documentación gráfica de Proxecto.
Criterio de medición de obra: Medirase o número de unidades realmente executadas segundo especificacións do Proxecto.

| Código | Ud | Descrición | Rendemento | Prezo | Importe |
|---|---|---|---|---|---|
| mt20sva005a | Ude | Caixa de extracción, de potencia nominal 0,245 kW, motor asíncrono de 4 polos, protección IP 44, illamento clase B, para alimentación monofásica a 230 V e 50 Hz de frecuencia, caudal máximo 1000 m³/h, nivel de presión sonora 79 dBA, con boca para conexión a conduto de extracción de 315 mm de diámetro e boca de saída rectangular de 182x131 mm, para transportar aire a 400°C durante media hora, segundo UNE-EN 12101-3. (material) | 1.000 | 2067.85 | 2067.85 |
| mt20sva905a | Ude | Accesorios e elementos de fixación de caixa de extracción. (material) | 1.000 | 75.69 | 75.69 |
| mo009 | h | Oficial 1ª montador. (man de obra) | 0.117 | 15.78 | 1.85 |
| mo075 | h | Axudante montador. (man de obra) | 0.117 | 14.65 | 1.71 |
| % | % | Costes directos complementarios | 2 % | 2147.10 | 42.94 |
|  |  | Custos directos |  |  | 2190.04 |
