# Caixa de extracción/admisión, caudal máximo 4000 m³/h

- Propiedade do arquivo: CYPE INGENIEROS, S.A.
- Formato: FIEBDC-3/2002
- Divisa: EUR
- Custos indirectos: 3.00 %
- Gastos xerais: 13.00 %
- Beneficio industrial: 6.00 %
- IVE: 16.00 %

## I Instalacións

### IS Salubridade

#### ISM Ventilación mecánica para vivendas

**ISM034** Ude Caixa de extracción/admisión, caudal máximo 4000 m³/h.
Subministración e montaxe no extremo exterior do conduto de admisión (boca de admisión) de caixa de extracción/admisión, de potencia nominal 1,1 kW, motor asíncrono de 4 polos, protección IP 55, illamento clase F, para alimentación monofásica a 230 V e 50 Hz de frecuencia, caudal máximo 4000 m³/h, nivel de presión sonora 82 dBA, con boca para conexión a condutos de extracción de 500 mm de diámetro e boca de saída de 500 mm de diámetro. Incluso accesorios e elementos de fixación. Totalmente montada, conexionada e probada.
Inclúe: Replanteo. Colocación e fixación da caixa de admisión. Conexionado.
Criterio de medición de proxecto: Número de unidades previstas, segundo documentación gráfica de Proxecto.
Criterio de medición de obra: Medirase o número de unidades realmente executadas segundo especificacións do Proxecto.

| Código | Ud | Descrición | Rendemento | Prezo | Importe |
|---|---|---|---|---|---|
| mt20sva014a | Ude | Caixa de extracción/admisión, de potencia nominal 1,1 kW, motor asíncrono de 4 polos, protección IP 55, illamento clase F, para alimentación monofásica a 230 V e 50 Hz de frecuencia, caudal máximo 4000 m³/h, nivel de presión sonora 82 dBA, con boca para conexión a condutos de extracción de 500 mm de diámetro e boca de saída de 500 mm de diámetro. (material) | 1.000 | 3809.90 | 3809.90 |
| mt20sva914a | Ude | Accesorios e elementos de fixación de caixa de extracción/admisión. (material) | 1.000 | 135.78 | 135.78 |
| mo009 | h | Oficial 1ª montador. (man de obra) | 0.146 | 15.78 | 2.30 |
| mo075 | h | Axudante montador. (man de obra) | 0.146 | 14.65 | 2.14 |
| % | % | Costes directos complementarios | 2 % | 3950.12 | 79.00 |
|  |  | Custos directos |  |  | 4029.12 |
