# Ventilador helicocentrífugo de perfil baixo

- Propiedade do arquivo: CYPE INGENIEROS, S.A.
- Formato: FIEBDC-3/2002
- Divisa: EUR
- Custos indirectos: 3.00 %
- Gastos xerais: 13.00 %
- Beneficio industrial: 6.00 %
- IVE: 16.00 %

## I Instalacións

### IS Salubridade

#### ISM Ventilación mecánica para vivendas

**ISM040** Ude Ventilador helicocentrífugo de perfil baixo.
Subministración e instalación de ventilador helicocentrífugo de perfil baixo, de dúas velocidades, potencia máxima de 24 W, caudal máximo de 240 m³/h, de 176 mm de diámetro e 303 mm de lonxitude, nivel de presión sonora de 31 dBA, para conductos de 100 mm de diámetro, formado por corpo de polipropileno, hélice de ABS, caixa de bornas e motor para alimentación monofásica a 230 V e 50 Hz de frecuencia. Incluso accesorios e elementos de fixación. Totalmente montado, conexionado e probado.
Inclúe: Replanteo. Colocación e fixación do ventilador en liña. Conexionado.
Criterio de medición de proxecto: Número de unidades previstas, segundo documentación gráfica de Proxecto.
Criterio de medición de obra: Medirase o número de unidades realmente executadas segundo especificacións do Proxecto.

| Código | Ud | Descrición | Rendemento | Prezo | Importe |
|---|---|---|---|---|---|
| mt42vsp030b | Ude | Ventilador helicocentrífugo de perfil baixo, de dúas velocidades, potencia máxima de 24 W, caudal máximo de 240 m³/h, de 176 mm de diámetro e 303 mm de lonxitude, nivel de presión sonora de 31 dBA, para conductos de 100 mm de diámetro, formado por corpo de polipropileno, hélice de ABS, caixa de bornas e motor para alimentación monofásica a 230 V e 50 Hz de frecuencia. (material) | 1.000 | 99.63 | 99.63 |
| mo003 | h | Oficial 1ª instalador de climatización. (man de obra) | 0.195 | 15.78 | 3.08 |
| mo095 | h | Axudante instalador de climatización. (man de obra) | 0.195 | 14.62 | 2.85 |
| % | % | Costes directos complementarios | 2 % | 105.56 | 2.11 |
|  |  | Custos directos |  |  | 107.67 |
