# Impermeabilización da cara interior de muro de formigón en contacto co terreo mediante sistema Elastic "PANTALLAX"

- Propiedade do arquivo: CYPE INGENIEROS, S.A.
- Formato: FIEBDC-3/2002
- Divisa: EUR
- Custos indirectos: 3.00 %
- Gastos xerais: 13.00 %
- Beneficio industrial: 6.00 %
- IVE: 16.00 %

## N Illamentos e impermeabilizacións

### NI Impermeabilizacións

#### NIM Muros en contacto co terreo

**NIM016** m² Impermeabilización da cara interior de muro de formigón en contacto co terreo mediante sistema Elastic "PANTALLAX", composto por calea impermeabilizante elástica, cor gris cemento, que actúa coma barreira elástica superficial, aplicada en dúas capas, cun rendemento de 1,5 kg/m² a primeira capa e 1,5 kg/m² a segunda capa.
Formación de impermeabilización da cara interior de muro de formigón en contacto co terreo mediante sistema Elastic "PANTALLAX", composto pola aplicación con brocha, cepillo ou pistola de dúas capas de calea impermeabilizante elástica, cor gris cemento, composta de cemento Portland, area de cuarzo, aditivos tensoactivos e polímeros, resistente á xiada e ao calor, e permeable ó vapor de auga, que actúa coma barreira elástica superficial, cun rendemento de 1,5 kg/m² a primeira capa e 1,5 kg/m² a segunda capa, aplicada mentres a primeira capa estea aínda fresca, sen que teña fraguado totalmente.
Inclúe: Todas. Aplicación da primeira capa. Aplicación da segunda capa.
Criterio de medición de proxecto: Superficie medida segundo documentación gráfica de Proxecto.
Criterio de medición de obra: Medirase a superficie realmente executada segundo especificacións do Proxecto.

| Código | Ud | Descrición | Rendemento | Prezo | Importe |
|---|---|---|---|---|---|
| mt09liv020a | kg | Calea impermeabilizante elástica, cor gris cemento, composta de cemento Portland, area de cuarzo, aditivos tensoactivos e polímeros, resistente á xiada e ao calor, e permeable ó vapor de auga, para sistema Elastic "PANTALLAX". (material) | 3.000 | 3.90 | 11.70 |
| mq06pym010 | h | Misturadora-bombeadora para morteiros e xesos proxectados, de 3 m³/h. (maquinaria) | 0.100 | 7.95 | 0.80 |
| mo030 | h | Oficial 1ª aplicador de productos impermeabilizantes. (man de obra) | 0.082 | 15.28 | 1.25 |
| mo065 | h | Axudante aplicador de productos impermeabilizantes. (man de obra) | 0.082 | 14.65 | 1.20 |
| % | % | Costes directos complementarios | 2 % | 14.95 | 0.30 |
|  |  | Custos directos |  |  | 15.25 |
