# Porta de armario de dúas follas de 215 cm de altura de 50x3,5 cm

- Propiedade do arquivo: CYPE INGENIEROS, S.A.
- Formato: FIEBDC-3/2002
- Divisa: EUR
- Custos indirectos: 3.00 %
- Gastos xerais: 13.00 %
- Beneficio industrial: 6.00 %
- IVE: 16.00 %

## P Particións

### PA Armarios

#### PAH Portas de madeira

**PAH010** Ude Porta de armario de dúas follas de 215 cm de altura de 50x3,5 cm, de taboleiro aglomerado directo, barnizada en taller, de piñeiro país, modelo con moldura recta; precerco de piñeiro país de 70x35 mm; tapetas de MDF rechapado de piñeiro país de 70x4 mm; tapaxuntas de MDF rechapado de piñeiro país de 70x10 mm.
Subministración e colocación de porta de armario de dúas follas de 215 cm de altura de 50x3,5 cm, de taboleiro aglomerado directo, barnizada en taller, de piñeiro país, modelo con moldura recta; precerco de piñeiro país de 70x35 mm; tapetas de MDF rechapado de piñeiro país de 70x4 mm; tapaxuntas de MDF rechapado de piñeiro país de 70x10 mm en ambas as caras. Ata ferraxes de colgar, peche e tirador sobre escudo longo de latón negro brillo, serie básica. Axuste da folla, fixación das ferraxes e axuste final. Totalmente montada e probada pola impresa instaladora mediante as correspondentes probas de servizo (incluídas neste prezo).
Inclúe: Colocación das ferraxes de colgar. Colocación da folla. Colocación das ferraxes de peche. Realización de probas de servizo.
Criterio de medición de proxecto: Número de unidades previstas, segundo documentación gráfica de Proxecto.
Criterio de medición de obra: Medirase o número de unidades realmente executadas segundo especificacións do Proxecto.

| Código | Ud | Descrición | Rendemento | Prezo | Importe |
|---|---|---|---|---|---|
| mt22aap020jd | Ude | Precerco de madeira de piñeiro, 70x35 mm, para porta de armario de dúas follas de 215 cm de altura, con elementos de fixación. (material) | 1.000 | 15.55 | 15.55 |
| mt22ata010bd | m | Tapaxuntas de MDF, con rechapado de madeira, piñeiro país, 70x10 mm, barnizado en taller. (material) | 7.000 | 1.61 | 11.27 |
| mt22ara010bg | m | Tapeta de MDF rechapado, piñeiro país, 70x4 mm, barnizada en taller. (material) | 6.400 | 1.66 | 10.62 |
| mt22pxf030bb | Ude | Porta de armario de taboleiro aglomerado, piñeiro país, con moldura recta, 215x50x3,5 cm, barnizada en taller. (material) | 2.000 | 105.48 | 210.96 |
| mt23icl010p | Ude | Pernio de 80x52 mm, con remate, en latón negro brillo, para porta de armario ou altillo. (material) | 6.000 | 0.70 | 4.20 |
| mt23hcl010a | Ude | Xogo de tirador e escudo longo de latón negro brillo, serie básica, para porta de armario. (material) | 2.000 | 7.48 | 14.96 |
| mt23ppb050 | Ude | Imán de peche para porta de armario ou altillo. (material) | 4.000 | 0.30 | 1.20 |
| mt23ppb031 | Ude | Parafuso de latón 21/35 mm. (material) | 36.000 | 0.06 | 2.16 |
| op00cla010 |  | Clavadora. | 1.000 | 0.00 | 0.00 |
| op00gra010 |  | Grapadora. | 1.000 | 0.00 | 0.00 |
| op00sie010 |  | Sierra de calar. | 1.000 | 0.00 | 0.00 |
| op00cep010 |  | Garlopa. | 1.000 | 0.00 | 0.00 |
| op00ato010 |  | Atornillador. | 1.000 | 0.00 | 0.00 |
| op00tro010 |  | Tronzador. | 1.000 | 0.00 | 0.00 |
| mo015 | h | Oficial 1ª carpinteiro. (man de obra) | 1.377 | 15.53 | 21.38 |
| mo053 | h | Axudante carpinteiro. (man de obra) | 1.377 | 14.76 | 20.32 |
| % | % | Costes directos complementarios | 2 % | 312.62 | 6.25 |
|  |  | Custos directos |  |  | 318.87 |
