# Porta de rexistro cortalumes de aceiro galvanizado homologada, EI2 60, de unha folla, 430x430 mm de luz e altura de paso, acabado galvanizado con tratamento antipegadas

- Propiedade do arquivo: CYPE INGENIEROS, S.A.
- Formato: FIEBDC-3/2002
- Divisa: EUR
- Custos indirectos: 3.00 %
- Gastos xerais: 13.00 %
- Beneficio industrial: 6.00 %
- IVE: 16.00 %

## P Particións

### PA Armarios

#### PAI De instalacións

**PAI030** Ude Porta de rexistro cortalumes de aceiro galvanizado homologada, EI2 60, de unha folla, 430x430 mm de luz e altura de paso, acabado galvanizado con tratamento antipegadas.
Subministración e colocación de porta de rexistro cortalumes pivotante homologada, EI2 60, de unha folla de 38 mm de espesor, 430x430 mm de luz e altura de paso, acabado galvanizado con tratamento antipegadas formada por dúas chapas de aceiro galvanizado de 0,8 mm de espesor, pregadas, ensambladas e montadas, con cámara intermedia de lá de rocha de alta densidade e placas de cartón xeso, sobre cerco de aceiro galvanizado de 1 mm de espesor. Elaborada en taller, con axuste e fixación en obra. Totalmente montada.
Inclúe: Marcado de puntos de fixación e aprombado do cerco. Fixación do cerco ó paramento. Selado de xuntas. Colocación da porta de rexistro. Colocación de ferraxes de peche e accesorios. Realización de probas de servizo.
Criterio de medición de proxecto: Número de unidades previstas, segundo documentación gráfica de Proxecto.
Criterio de medición de obra: Medirase o número de unidades realmente executadas segundo especificacións do Proxecto.

| Código | Ud | Descrición | Rendemento | Prezo | Importe |
|---|---|---|---|---|---|
| mt26rca030ai1a | Ude | Porta de rexistro cortalumes pivotante homologada, EI2 60, segundo UNE-EN 1634-1, de unha folla de 38 mm de espesor, 430x430 mm de luz e altura de paso, para un oco de obra de 540x540 mm, acabado galvanizado con tratamento antipegadas formada por dúas chapas de aceiro galvanizado de 0,5 mm de espesor, pregadas, ensambladas e montadas, con cámara intermedia de lá de rocha de alta densidade e placas de cartón xeso, sobre cerco de aceiro galvanizado de 1 mm de espesor, incluso bisagras atornilladas ó marco e á folla e fechadura triangular. (material) | 1.000 | 110.09 | 110.09 |
| mo018 | h | Oficial 1ª construcción. (man de obra) | 0.209 | 15.28 | 3.19 |
| mo072 | h | Axudante construcción. (man de obra) | 0.209 | 14.65 | 3.06 |
| % | % | Costes directos complementarios | 2 % | 116.34 | 2.33 |
|  |  | Custos directos |  |  | 118.67 |
