# Porta de paso de aceiro galvanizado de unha folla, 700x1945 mm de luz e altura de paso, acabado galvanizado, con grellas de ventilación

- Propiedade do arquivo: CYPE INGENIEROS, S.A.
- Formato: FIEBDC-3/2002
- Divisa: EUR
- Custos indirectos: 3.00 %
- Gastos xerais: 13.00 %
- Beneficio industrial: 6.00 %
- IVE: 16.00 %

## P Particións

### PP Portas de paso interiores

#### PPC Metálicas

**PPC010** Ude Porta de paso de aceiro galvanizado de unha folla, 700x1945 mm de luz e altura de paso, acabado galvanizado, con grellas de ventilación.
Subministración e colocación de porta de paso de unha folla de 38 mm de espesor, 700x1945 mm de luz e altura de paso, acabado galvanizado formada por dúas chapas de aceiro galvanizado de 0,5 mm de espesor con grellas de ventilación troqueladas na parte superior e inferior, pregadas, ensambladas e montadas, con cámara intermedia rechea de poliuretano, sobre cerco de aceiro galvanizado de 1,5 mm de espesor con garras de ancoraxe a obra. Elaborada en taller, con axuste e fixación en obra. Totalmente montada e probada pola impresa instaladora mediante as correspondentes probas de servizo (incluídas neste prezo).
Inclúe: Marcado de puntos de fixación e aprombado do cerco. Fixación do cerco ó paramento. Selado de xuntas perimetrais. Colocación da folla. Colocación de ferraxes de peche e accesorios. Realización de probas de servizo.
Criterio de medición de proxecto: Número de unidades previstas, segundo documentación gráfica de Proxecto.
Criterio de medición de obra: Medirase o número de unidades realmente executadas segundo especificacións do Proxecto.

| Código | Ud | Descrición | Rendemento | Prezo | Importe |
|---|---|---|---|---|---|
| mt26ppa010adb | Ude | Porta de paso de unha folla de 38 mm de espesor, 700x1945 mm de luz e altura de paso, acabado galvanizado formada por dúas chapas de aceiro galvanizado de 0,5 mm de espesor con grellas de ventilación troqueladas na parte superior e inferior, de 200x250 mm cada unha, pregadas, ensambladas e montadas, con cámara intermedia rechea de poliuretano, sobre cerco de aceiro galvanizado de 1,5 mm de espesor con garras de ancoraxe a obra, incluso palmelas soldadas ó cerco e remachadas á folla, pechadura embutida de peche a un punto, cilindro de latón con chave, escudos e manivelas de nailon cor negra. (material) | 1.000 | 80.17 | 80.17 |
| op00ato010 |  | Atornillador. | 1.000 | 0.00 | 0.00 |
| mo018 | h | Oficial 1ª construcción. (man de obra) | 0.197 | 15.28 | 3.01 |
| mo072 | h | Axudante construcción. (man de obra) | 0.197 | 14.65 | 2.89 |
| % | % | Costes directos complementarios | 2 % | 86.07 | 1.72 |
|  |  | Custos directos |  |  | 87.79 |
