# Porta de aceiro estanca ó aire (presión máxima 1000 Pa), de 500x1500 mm

- Propiedade do arquivo: CYPE INGENIEROS, S.A.
- Formato: FIEBDC-3/2002
- Divisa: EUR
- Custos indirectos: 3.00 %
- Gastos xerais: 13.00 %
- Beneficio industrial: 6.00 %
- IVE: 16.00 %

## P Particións

### PP Portas de paso interiores

#### PPE Estancas

**PPE010** Ude Porta de aceiro estanca ó aire (presión máxima 1000 Pa), de 500x1500 mm.
Subministración e montaxe de porta de aceiro estanca ó aire (fuga de aire de 2 m³/h a 1000 Pa), de 500x1500 mm, folla de porta de doble parede, de 44 mm de espesor, marco de anclaxe de chapa de aceiro galvanizado con illamento de lá de rocha, manecillas para accionamiento por ambos os lados de aluminio fundido a presión, xunta estanca de caucho APT. Elaborada en taller, con axuste e fixación en obra. Totalmente montada e probada.
Inclúe: Marcado de puntos de fixación e aprombado do marco. Fixación do marco ó paramento. Selado de xuntas perimetrais. Colocación da folla. Colocación de ferraxes de peche e accesorios.
Criterio de medición de proxecto: Número de unidades previstas, segundo documentación gráfica de Proxecto.
Criterio de medición de obra: Medirase o número de unidades realmente executadas segundo especificacións do Proxecto.

| Código | Ud | Descrición | Rendemento | Prezo | Importe |
|---|---|---|---|---|---|
| mt42trx390aaaa | Ude | Porta de aceiro estanca ó aire (fuga de aire de 2 m³/h a 1000 Pa), de 500x1500 mm, folla de porta de doble parede, de 44 mm de espesor, marco de anclaxe de chapa de aceiro galvanizado con illamento de lá de rocha, manecillas para accionamiento por ambos os lados de aluminio fundido a presión, xunta estanca de caucho APT. (material) | 1.000 | 547.46 | 547.46 |
| op00ato010 |  | Atornillador. | 1.000 | 0.00 | 0.00 |
| mo018 | h | Oficial 1ª construcción. (man de obra) | 0.320 | 15.28 | 4.89 |
| mo072 | h | Axudante construcción. (man de obra) | 0.320 | 14.65 | 4.69 |
| % | % | Costes directos complementarios | 2 % | 557.04 | 11.14 |
|  |  | Custos directos |  |  | 568.18 |
