# Cerramento de oco de ascensor con placas de xeso laminado mediante o sistema Shaftwall "PLACO"

- Propiedade do arquivo: CYPE INGENIEROS, S.A.
- Formato: FIEBDC-3/2002
- Divisa: EUR
- Custos indirectos: 3.00 %
- Gastos xerais: 13.00 %
- Beneficio industrial: 6.00 %
- IVE: 16.00 %

## P Particións

### PS Entramados autoportantes

#### PSY Placas de xeso laminado

**PSY080** m² Cerramento de oco de ascensor con placas de xeso laminado mediante o sistema Shaftwall "PLACO", de tabique múltiple (19+41+15+15+15)/600 (1 Coreboard e 3 Placoflam PPF 15), cunha resistencia ó lume de 120 minutos; de 105 mm de espesura total.
Subministración e montaxe de cerramento de oco de ascensor con placas de xeso laminado mediante o sistema Shaftwall "PLACO" de tabique múltiple, cunha resistencia ó lume de 120 minutos, de 4,50 m de altura máxima e 105 mm de espesura total, formado por unha estrutura simple, de perfís de chapa de aceiro galvanizado de 60 mm de anchura, a base de canales (elementos horizontales) 62SC55, 62C50 e 62J70, montantes (elementos verticales) 60I70, separados 600 mm entre sí y perfiles de fijación G102, para recibir un total de 4 placas de xeso laminado: unha placa Coreboard nunha cara e tres placas devasas (PPF) na outra cara, banda cortafuegos Firestrip, colocada sobre el canal superior e sellador Sealant, aplicado sobre el perímetro de la estructura. Ata p/p de replanteo da perfilería, zonas de paso e ocos; colocación en todo o seu perímetro de cintas ou bandas estancas, na superficie de apoio ou contacto da perfilería cos paramentos; ancoraxes de canles e montantes metálicos; corte e fixación das placas mediante parafusería; tratamento das zonas de paso e ocos; execución de ángulos; tratamento de xuntas mediante pasta e cinta de xuntas; recibido das caixas para aloxamento de mecanismos eléctricos e de paso de instalacións, previo replanteo da súa ubicación nas placas e perforación das mesmas, e limpeza final. Totalmente terminado e listo para imprimar, pintar ou revestir. Totalmente terminado e listo para imprimar, pintar ou revestir.
Inclúe: Todas. Replanteo e trazado no forxado inferior e no superior dos tabiques a realizar. Colocación e fixación das canles. Colocación e fixación dos montantes sobre os elementos horizontais. Montaje de la placa interior. Colocación, sobre los montantes, de los perfiles de fijación. Colocación de refuerzos locales. Aplicación de sellador sobre el perímetro de la estructura. Peche da segunda cara con placas, mediante fixacións mecánicas. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12sap020a | m | Canle de perfil metálico de aceiro galvanizado, 60SC55 "PLACO", fabricado mediante laminación en frío, 60x30 mm de sección e 0,6 mm de espesor, segundo UNE-EN 14195. (material) | 0.510 | 3.94 | 2.01 |
| mt12sap020b | m | Canle de perfil metálico de aceiro galvanizado, 62C50 "PLACO", fabricado mediante laminación en frío, 60x30 mm de sección e 0,5 mm de espesor, segundo UNE-EN 14195. (material) | 0.260 | 3.40 | 0.88 |
| mt12sap020c | m | Canle de perfil metálico de aceiro galvanizado, 62J70 "PLACO", fabricado mediante laminación en frío, 62x70 mm de sección e 0,7 mm de espesor, segundo UNE-EN 14195. (material) | 0.260 | 6.78 | 1.76 |
| mt12sap030a | m | Montante de perfil metálico de aceiro galvanizado, 60I70 "PLACO", fabricado mediante laminación en frío, 60x38 mm de sección e 0,7 mm de espesor, segundo UNE-EN 14195. (material) | 1.580 | 7.28 | 11.50 |
| mt12plj040a | m | Banda cortafuegos Firestrip "PLACO", suministrada en rollos de 36 m de lonxitude. (material) | 1.030 | 0.33 | 0.34 |
| mt12sap010a | m² | Placa de xeso laminado D-F-H1 / UNE-EN 520 - 600 / 3000 / 19 / bordo cadrado, Coreboard "PLACO", formada por un alma de xeso de orixe natural embutida e íntimamente ligada a dúas láminas de cartón forte. (material) | 1.100 | 20.83 | 22.91 |
| mt12sap040a | m | Perfil de fijación de aceiro galvanizado, G102 "PLACO", fabricado mediante laminación en frío, 35x15 mm de sección e 0,4 mm de espesor, segundo UNE-EN 14195. (material) | 3.500 | 1.78 | 6.23 |
| mt12sap050a | m | Perfil metálico en ángulo, de aceiro galvanizado, GA3 "PLACO", fabricado mediante laminación en frío, 32x19 mm de sección e 0,7 mm de espesor, segundo UNE-EN 14195. (material) | 0.260 | 2.77 | 0.72 |
| mt12sap060a | Ude | Cartucho de selador, Sealant"PLACO", de 930 cm³, para el sellado de encuentros de los perfiles con los paramentos. (material) | 0.060 | 10.76 | 0.65 |
| mt12plk010yki | m² | Placa de xeso laminado FD / UNE-EN 520 - 1200 / 2500 / 15 / bordo afiado, Placoflam PPF 15 "PLACO", formada por un alma de xeso de orixe natural embutida e íntimamente ligada a dúas láminas de cartón forte, reforzada pola inclusión na masa de fibra de vidro de fío curto non tecido para mellorar a súa cohesión a temperaturas altas. (material) | 3.260 | 8.71 | 28.39 |
| mt12plt010a | Ude | Parafuso autorroscante TTPC 25 "PLACO", con cabeza de trompeta, de 25 mm de lonxitude, para instalación de placas de xeso laminado sobre perfilería de grosor inferior a 6 mm. (material) | 15.750 | 0.01 | 0.16 |
| mt12plt010c | Ude | Parafuso autorroscante TTPC 45 "PLACO", con cabeza de trompeta, de 45 mm de lonxitude, para instalación de placas de xeso laminado sobre perfilería de grosor inferior a 6 mm. (material) | 15.750 | 0.01 | 0.16 |
| mt12plt010d | Ude | Parafuso autorroscante TTPC 55 "PLACO", con cabeza de trompeta, de 55 mm de lonxitude, para instalación de placas de xeso laminado sobre perfilería de grosor inferior a 6 mm. (material) | 15.750 | 0.02 | 0.32 |
| mt12plj010a | m | Cinta microperforada, "PLACO", para acabado de xuntas de placas de xeso laminado. (material) | 6.000 | 0.05 | 0.30 |
| mt12plm010a | kg | Pasta de secado en po, SN "PLACO", para o tratamento das xuntas das placas de xeso laminado. (material) | 2.040 | 1.05 | 2.14 |
| op00ato010 |  | Atornillador. | 1.000 | 0.00 | 0.00 |
| op00fre010 |  | Fresadora. | 1.000 | 0.00 | 0.00 |
| mo048 | h | Oficial 1ª montador de prefabricados interiores. (man de obra) | 0.620 | 15.28 | 9.47 |
| mo091 | h | Axudante montador de prefabricados interiores. (man de obra) | 0.620 | 14.65 | 9.08 |
| % | % | Costes directos complementarios | 2 % | 97.02 | 1.94 |
|  |  | Custos directos |  |  | 98.96 |
