# Cuberta inclinada de chapa de aceiro galvanizado, de 0,6 mm de espesor, cunha pendente maior do 10%

- Propiedade do arquivo: CYPE INGENIEROS, S.A.
- Formato: FIEBDC-3/2002
- Divisa: EUR
- Custos indirectos: 3.00 %
- Gastos xerais: 13.00 %
- Beneficio industrial: 6.00 %
- IVE: 16.00 %

## Q Cubertas

### QT Inclinadas

#### QTA Chapas de aceiro

**QTA010** m² Cuberta inclinada de chapa de aceiro galvanizado, de 0,6 mm de espesor, cunha pendente maior do 10%.
Subministración e montaxe de cobertura de faldróns de cubertas inclinadas, cunha pendente maior do 10%, mediante chapa de aceiro galvanizado, de 0,6 mm de espesura, en perfil comercial galvanizado por ambas as caras, fixada mecánicamente a calquera tipo de correa estrutural (non incluída neste prezo). Incluso p/p de cortes, solapes, tornillos y elementos de fijación, accesorios, juntas, remates perimetrales y otras piezas de remate para la resolución de puntos singulares.
Inclúe: Todas. Replanteo das chapas por faldón. Corte, preparación e colocación das chapas. Execución de xuntas e perímetro. Fixación mecánica das chapas. Resolución de puntos singulares con pezas de remate.
Criterio de medición de proxecto: Superficie medida en verdadeira magnitude, segundo documentación gráfica de Proxecto.
Criterio de medición de obra: Medirase, en verdadeira magnitude, a superficie realmente executada segundo especificacións do Proxecto.

| Código | Ud | Descrición | Rendemento | Prezo | Importe |
|---|---|---|---|---|---|
| mt13ccg010a | m² | Chapa de aceiro galvanizado, espesor 0,6 mm. (material) | 1.100 | 6.25 | 6.88 |
| mt13ccg020b | m² | Remate lateral de aceiro galvanizado, espesor 0,6 mm, desenvolvemento 250 mm. (material) | 0.300 | 3.29 | 0.99 |
| mt13ccg020e | m² | Remate lateral de aceiro galvanizado, espesor 0,6 mm, desenvolvemento 500 mm. (material) | 0.200 | 4.45 | 0.89 |
| mt13ccg020f | m² | Remate lateral de aceiro galvanizado, espesor 0,6 mm, desenvolvemento 750 mm. (material) | 0.150 | 5.98 | 0.90 |
| mt13ccg030d | Ude | Parafuso autorroscante de 6,5x70 mm de aceiro inoxidable, con arandela. (material) | 3.000 | 0.50 | 1.50 |
| op00ciz010 |  | Cizalla. | 1.000 | 0.00 | 0.00 |
| op00roe010 |  | Roedora. | 1.000 | 0.00 | 0.00 |
| mo046 | h | Oficial 1ª montador de cerramientos industriales. (man de obra) | 0.148 | 15.28 | 2.26 |
| mo089 | h | Axudante montador de cerramientos industriales. (man de obra) | 0.148 | 14.65 | 2.17 |
| % | % | Costes directos complementarios | 2 % | 15.59 | 0.31 |
|  |  | Custos directos |  |  | 15.90 |
