# Tratamento superficial de protección anticarbonatación para elementos de formigón e morteiro

- Propiedade do arquivo: CYPE INGENIEROS, S.A.
- Formato: FIEBDC-3/2002
- Divisa: EUR
- Custos indirectos: 3.00 %
- Gastos xerais: 13.00 %
- Beneficio industrial: 6.00 %
- IVE: 16.00 %

## R Revestimentos

### RL Tratamentos superficiais de protección

#### RLB Anticarbonatación

**RLB010** m² Tratamento superficial de protección anticarbonatación para elementos de formigón e morteiro, mediante man de fondo e man de acabado con revestimento elástico a base de resinas acrílicas en dispersión acuosa, impermeable ó dióxido de carbono e permeable ó vapor de auga, cor branca, textura lisa (rendemento: 0,15 kg/m² cada man); limpeza previa do soporte.
Formación de capa de protección anticarbonatación en elementos de formigón e morteiro, mediante dúas mans (fondo e acabado) con revestimento elástico a base de resinas acrílicas en dispersión acuosa, impermeable ó dióxido de carbono e permeable ó vapor de auga, cor branca, textura lisa, aplicado con rodete, cun rendemento de 0,15 kg/m² cada man. Ata p/p de preparación da superficie soporte.
Inclúe: Limpeza da superficie soporte. Aplicación da man de fondo. Aplicación da man de acabado.
Criterio de medición de proxecto: Superficie medida segundo documentación gráfica de Proxecto.
Criterio de medición de obra: Medirase a superficie realmente executada segundo especificacións do Proxecto.

| Código | Ud | Descrición | Rendemento | Prezo | Importe |
|---|---|---|---|---|---|
| mt09reh180d | kg | Revestimento elástico a base de resinas acrílicas en dispersión acuosa, impermeable ó dióxido de carbono e permeable ó vapor de auga, cor a escoller, para a protección de formigón ou morteiro, fronte á carbonatación e ambientes agresivos contaminados, segundo UNE-EN 1504-2. (material) | 0.150 | 6.90 | 1.04 |
| mt09reh180d | kg | Revestimento elástico a base de resinas acrílicas en dispersión acuosa, impermeable ó dióxido de carbono e permeable ó vapor de auga, cor a escoller, para a protección de formigón ou morteiro, fronte á carbonatación e ambientes agresivos contaminados, segundo UNE-EN 1504-2. | 0.150 | 6.90 | 1.04 |
| mo036 | h | Oficial 1ª pintor. (man de obra) | 0.148 | 15.28 | 2.26 |
| mo071 | h | Axudante pintor. (man de obra) | 0.148 | 14.65 | 2.17 |
| % | % | Costes directos complementarios | 2 % | 6.51 | 0.13 |
|  |  | Custos directos |  |  | 6.64 |
