# Esmalte de dúas compoñentes

- Propiedade do arquivo: CYPE INGENIEROS, S.A.
- Formato: FIEBDC-3/2002
- Divisa: EUR
- Custos indirectos: 3.00 %
- Gastos xerais: 13.00 %
- Beneficio industrial: 6.00 %
- IVE: 16.00 %

## R Revestimentos

### RM Pinturas sobre soporte de madeira

#### RME Esmaltes

**RME040** m² Esmalte de dúas compoñentes, cor branca, acabado brillante, sobre superficie de carpintería interior de madeira, preparación do soporte e dúas mans de acabado con esmalte de dous compoñentes (rendimento: 0,077 l/m² cada man).
Formación de capa de esmalte de dous compoñentes, cor branca, acabado brillante, sobre superficie de carpintería interior de madeira, mediante aplicación de dúas mans de acabado con esmalte de dúas compoñentes, a base de resinas acrílicas hidroxiladas en combinación con pigmentos inertes e endurecedor isocianato alifático polifuncional, (rendimento: 0,077 l/m² cada man). Ata preparación do soporte mediante lixado da súa superficie e posterior limpeza, antes de comezar a aplicación da man de rematado, encintado e tratamento de xuntas.
Inclúe: Todas. Preparación e limpeza da superficie soporte. Aplicación sucesiva, con intervalos de secado, das mans de acabado.
Criterio de medición de proxecto: Superficie medida segundo documentación gráfica de Proxecto, sen descontar ocos, á dúas caras, de fóra a fóra do tapaxuntas.
Criterio de medición de obra: Medirase a superficie realmente executada segundo especificacións do Proxecto, por ambas caras, incluíndo os tapaxuntas.

| Código | Ud | Descrición | Rendemento | Prezo | Importe |
|---|---|---|---|---|---|
| mt27edj030a | l | Esmalte de dous compoñentes para interior, acabado brillante, a base de resinas acrílicas hidroxiladas en combinación con pigmentos inertes e endurecedor isocianato alifático polifuncional, cor branca, aplicado con brocha, rodillo ou pistola. (material) | 0.154 | 25.33 | 3.90 |
| op00dec010 |  | Decapador. | 1.000 | 0.00 | 0.00 |
| op00tal020 |  | Taladro con batidora. | 1.000 | 0.00 | 0.00 |
| mo036 | h | Oficial 1ª pintor. (man de obra) | 0.246 | 15.28 | 3.76 |
| mo071 | h | Axudante pintor. (man de obra) | 0.049 | 14.65 | 0.72 |
| % | % | Costes directos complementarios | 2 % | 8.38 | 0.17 |
|  |  | Custos directos |  |  | 8.55 |
