# Revoco á catalá, acabado superficial con rasqueta, realizado con morteiro de cal sobre un paramento exterior, previa colocación de malla antiálcalis en cambios de material e nos frentes de forxado

- Propiedade do arquivo: CYPE INGENIEROS, S.A.
- Formato: FIEBDC-3/2002
- Divisa: EUR
- Custos indirectos: 3.00 %
- Gastos xerais: 13.00 %
- Beneficio industrial: 6.00 %
- IVE: 16.00 %

## R Revestimentos

### RP Conglomerados tradicionais

#### RPR Revocos

**RPR020** m² Revoco á catalá, acabado superficial con rasqueta, realizado con morteiro de cal sobre un paramento exterior, previa colocación de malla antiálcalis en cambios de material e nos frentes de forxado.
Formación de revoco á catalá con rasqueta, mediante a aplicación manual sobre un paramento exterior, previamente recebado (non incluído neste prezo), de dúas capas de morteiro de cal aéreo apagada de 15 e 10 mm de espesura respectivamente; a primeira de dosificación 1:4 e árido groso, e a segunda, que leva incluído o pigmento na súa masa, de dosificación 1:4 e árido de granulometría moi coidada e diferentes grosores de 0,2 a 2 mm (area de mármore). Acabado superficial: executarase con rasqueta aplicada sobre a última capa, unha vez realizado sobre ela o debuxo de despezamento dos perpiaños. Incluso p/p de preparación da superficie soporte, colocación de malla de fibra de vidro antiálcalis para reforzo de encontros entre materiais diferentes e nos frentes de forxado, nun 20% da superficie do paramento, formación de xuntas, recunchos, mestras, arestas, batentes, xambas, linteis, remates nos encontros con paramentos, revestimentos ou outros elementos recibidos na súa superficie.
Inclúe: Todas. Preparación da superficie soporte. Colocación da malla entre distintos materiais. Despece de panos de traballo. Preparación e aplicación dunha primeira capa. Preparación e aplicación dunha segunda capa. Realización de xuntas e encontros. Acabado superficial. Repasos e limpeza final.
Criterio de medición de proxecto: Superficie medida segundo documentación gráfica de Proxecto, deducindo os ocos de superficie maior de 2 m² e incluíndo o desenvolvemento de as mochetas.
Criterio de medición de obra: Medirase a superficie realmente executada segundo especificacións do Proxecto, deducindo os ocos de superficie maior de 2 m² e incluíndo desenvolvemento das mochetas.

| Código | Ud | Descrición | Rendemento | Prezo | Importe |
|---|---|---|---|---|---|
| mt28pmc010a | m³ | Pasta de morteiro de cal para revocos, ata china. (material) | 0.025 | 120.39 | 3.01 |
| mt09var030a | m² | Malla de fibra de vidro tecida, con impregnación de PVC, de 10x10 mm de luz, antiálcalis, de 115 a 125 g/m² e 500 µ de espesor, para armar revocos tradicionais, enfoscados e morteiros. (material) | 0.210 | 1.55 | 0.33 |
| mt09pmr010 | kg | Pigmento para morteiros e rebocos. (material) | 0.015 | 6.00 | 0.09 |
| op00tal020 |  | Taladro con batidora. | 1.000 | 0.00 | 0.00 |
| mo037 | h | Oficial 1ª revocador. (man de obra) | 0.769 | 15.28 | 11.75 |
| mo074 | h | Axudante revocador. (man de obra) | 0.769 | 14.65 | 11.27 |
| mo102 | h | Peón especializado revocador. (man de obra) | 0.389 | 14.76 | 5.74 |
| % | % | Costes directos complementarios | 2 % | 32.19 | 0.64 |
|  |  | Custos directos |  |  | 32.83 |
