# Falso teito continuo, situado a una altura menor de 4 m, Hispalam tipo Omega, formado por unha placa de xeso laminado A / UNE-EN 520 - 1200 / lonxitude / 12,5 / bordo afiado

- Propiedade do arquivo: CYPE INGENIEROS, S.A.
- Formato: FIEBDC-3/2002
- Divisa: EUR
- Custos indirectos: 3.00 %
- Gastos xerais: 13.00 %
- Beneficio industrial: 6.00 %
- IVE: 16.00 %

## R Revestimentos

### RT Falsos teitos

#### RTC Continuos, de placas de xeso laminado

**RTC017** m² Falso teito continuo, situado a una altura menor de 4 m, Hispalam tipo Omega, formado por unha placa de xeso laminado A / UNE-EN 520 - 1200 / lonxitude / 12,5 / bordo afiado.
Subministración e montaxe de falso teito continuo, situado a una altura menor de 4 m, Hispalam tipo Omega, formado por unha estrutura metálica de mestras en omega de chapa galvanizada separadas 600 mm entre si, ancoradas directamente ó placa, ás cales prafusease unha placa de xeso laminado A / UNE-EN 520 - 1200 / lonxitude / 12,5 / bordo afiado, incluso fixacións, parafusería, resolución do perímetro e puntos singulares, pasta de xuntas, cinta de xuntas e accesorios de montaxe. Totalmente acabado e listo para imprimar e revestir.
Inclúe: Todas. Replanteo dos eixos da estructura metálica. Sinalización dos puntos de ancoraxe ó forxado ou elemento soporte. Colocación da estrutura. Atornillado e colocación das placas. Tratamento de xuntas.
Criterio de medición de proxecto: Superficie medida entre paramentos, segundo documentación gráfica de Proxecto, sen descontar ocos para instalacións.
Criterio de medición de obra: Medirase a superficie realmente executada segundo especificacións do Proxecto, seguindo os criterios de medición espostos na norma UNE 92305.

| Código | Ud | Descrición | Rendemento | Prezo | Importe |
|---|---|---|---|---|---|
| mt12psg010a | m² | Placa de xeso laminado A / UNE-EN 520 - 1200 / lonxitude / 12,5 / bordo afiado. (material) | 1.200 | 4.41 | 5.29 |
| mt12psg040a | m | Cinta de xuntas. (material) | 1.300 | 0.03 | 0.04 |
| mt12psg030a | kg | Pasta para xuntas, segundo UNE-EN 13963. (material) | 0.400 | 1.26 | 0.50 |
| mt12his010 | m | Maestra en omega de 82 mm de ancho de chapa de aceiro galvanizado, segundo UNE-EN 14195. (material) | 2.600 | 0.99 | 2.57 |
| mt12psg081b | Ude | Parafuso autoperforante 3,5x25 mm. (material) | 12.000 | 0.01 | 0.12 |
| op00fre010 |  | Fresadora. | 1.000 | 0.00 | 0.00 |
| op00ato010 |  | Atornillador. | 1.000 | 0.00 | 0.00 |
| mo013 | h | Oficial 1ª montador de falsos techos. (man de obra) | 0.335 | 15.28 | 5.12 |
| mo077 | h | Axudante montador de falsos techos. (man de obra) | 0.315 | 14.65 | 4.61 |
| % | % | Costes directos complementarios | 2 % | 18.25 | 0.37 |
|  |  | Custos directos |  |  | 18.62 |
