# Forno eléctrico convencional

- Propiedade do arquivo: CYPE INGENIEROS, S.A.
- Formato: FIEBDC-3/2002
- Divisa: EUR
- Custos indirectos: 3.00 %
- Gastos xerais: 13.00 %
- Beneficio industrial: 6.00 %
- IVE: 16.00 %

## S Sinalización e equipamiento

### SC Cociñas/galerías

#### SCE Electrodomésticos

**SCE040** Ude Forno eléctrico convencional.
Subministración e instalación de forno eléctrico convencional. Totalmente montado, instalado, conexionado e comprobado.
Inclúe: Replanteo mediante plantilla. Fixación no paramento mediante elementos de ancoraxe. Colocación do aparato. Conexión á rede.
Criterio de medición de proxecto: Número de unidades previstas, segundo documentación gráfica de Proxecto.
Criterio de medición de obra: Medirase o número de unidades realmente colocadas segundo especificacións do Proxecto.

| Código | Ud | Descrición | Rendemento | Prezo | Importe |
|---|---|---|---|---|---|
| mt32hok010a | Ude | Forno eléctrico encastrable, convencional. Segundo UNE-EN 60335-1. (material) | 1.000 | 182.78 | 182.78 |
| mo001 | h | Oficial 1ª electricista. (man de obra) | 0.196 | 15.78 | 3.09 |
| mo093 | h | Axudante electricista. (man de obra) | 0.196 | 14.62 | 2.87 |
| % | % | Costes directos complementarios | 2 % | 188.74 | 3.77 |
|  |  | Custos directos |  |  | 192.51 |
