# Inodoro de porcelana sanitaria

- Propiedade do arquivo: CYPE INGENIEROS, S.A.
- Formato: FIEBDC-3/2002
- Divisa: EUR
- Custos indirectos: 3.00 %
- Gastos xerais: 13.00 %
- Beneficio industrial: 6.00 %
- IVE: 16.00 %

## S Sinalización e equipamiento

### SM Baños

#### SMS Aparatos sanitarios

**SMS010** Ude Inodoro de porcelana sanitaria, con tanque baixo, serie básica, cor branca; lavabo de porcelana sanitaria, con pedestal, serie básica, cor branca, de 650x510 mm con grifería monomando, acabado cromado, con aireador; bidé de porcelana sanitaria serie básica, cor branca, sen tapa e grifería monomando, acabado cromado, con aireador; bañeira acrílica gama básica, cor branca, de 140x70 cm, equipada con grifería monomando serie básica, acabado cromado.
Subministración e instalación de inodoro de porcelana sanitaria, con tanque baixo, serie básica, cor branca, con asento e tapa lacados, mecanismo de descarga de 3/6 litros, con xogo de fixación e cóbado de evacuación; lavabo de porcelana sanitaria, con pedestal, serie básica, cor branca, de 650x510 mm con grifería monomando, acabado cromado, composta de aireador; bidé de porcelana sanitaria serie básica, cor branca, sen tapa con grifería monomando, acabado cromado, composta de aireador; bañeira acrílica gama básica, cor branca, de 140x70 cm, sen asas, con grifería monomando serie básica, acabado cromado. Incluso desaugadoiros, chaves de regulación, enlaces de alimentación flexibles, conexión ás redes de auga fría e quente e á rede de desaugadoiro existente, fixación dos aparellos e selado con silicona. Totalmente instalados, conexionados, probados e en funcionamento.
Inclúe: Replanteo e trazado no paramento soporte da situación dos aparatos. Colocación dos elementos de fixación subministrados polo fabricante. Nivelación, aplomado e colocación de aparatos. Conexión á rede de evacuación. Montaxe da grifería. Conexión ás redes de auga fría e quente. Montaxe de accesorios e complementos. Selado de xuntas.
Criterio de medición de proxecto: Número de unidades previstas, segundo documentación gráfica de Proxecto.
Criterio de medición de obra: Medirase o número de unidades realmente colocadas segundo especificacións do Proxecto.

| Código | Ud | Descrición | Rendemento | Prezo | Importe |
|---|---|---|---|---|---|
| mt30ips010a | Ude | Inodoro de porcelana sanitaria, con tanque baixo, serie básica, cor branca, con asento e tapa lacados, mecanismo de descarga de 3/6 litros, con xogo de fixación e cóbado de evacuación, segundo UNE-EN 997. (material) | 1.000 | 128.38 | 128.38 |
| mt30lps010aa | Ude | Lavabo de porcelana sanitaria, con pedestal, serie básica, cor branca, de 650x510 mm, con xogo de fixación, segundo UNE 67001. (material) | 1.000 | 52.96 | 52.96 |
| mt30bps010a | Ude | Bidé de porcelana sanitaria serie básica, cor branca, sen tapa, con xogo de fixación, segundo UNE 67001. (material) | 1.000 | 34.63 | 34.63 |
| mt30bas010a | Ude | Bañeira acrílica gama básica, cor branca, de 140x70 cm, sen asas, segundo UNE-EN 198. (material) | 1.000 | 112.52 | 112.52 |
| mt31gmg010a | Ude | Grifería monomando con cartucho cerámico para lavabo, serie básica, acabado cromado, composta de aireador, desaugue automático e enlaces de alimentación flexibles, segundo UNE-EN 200. (material) | 1.000 | 47.70 | 47.70 |
| mt31gmg020a | Ude | Grifería monomando con cartucho cerámico para bidé, serie básica, acabado cromado, composta de aireador, regulador de chorro a rótula, desaugue automático e enlaces de alimentación flexibles, segundo UNE-EN 200. (material) | 1.000 | 49.60 | 49.60 |
| mt31gmg040a | Ude | Grifería monomando con cartucho cerámico para baño/ducha, serie básica, acabado cromado, composta de inversor, ducha teléfono flexible de 1,50/1,70 m e soporte articulado, segundo UNE-EN 200. (material) | 1.000 | 50.10 | 50.10 |
| mt36www005a | Ude | Acoplamento á parede abacelado con plafón, de PVC, serie B, acabado branca, para evacuación de augas residuais (a baixe e alta temperatura) no interior dos edificios, enlace mixto de 1 1/4"x40 mm de diámetro, segundo UNE-EN 1329-1. (material) | 2.000 | 2.30 | 4.60 |
| mt30lla010 | Ude | Chave de regulación de 1/2", para lavabo ou bidé, acabado cromado. (material) | 4.000 | 12.70 | 50.80 |
| mt30lla020 | Ude | Chave de regulación de 1/2", para inodoro, acabado cromado. (material) | 1.000 | 14.50 | 14.50 |
| mt38tew010a | Ude | Latiguiño flexible de 20 cm e 1/2" de diámetro. (material) | 1.000 | 2.85 | 2.85 |
| mt30dba020 | Ude | Desaugue automático de latón-cobre para bañeira, acabado cromado. (material) | 1.000 | 78.80 | 78.80 |
| op00tal010 |  | Taladro. | 1.000 | 0.00 | 0.00 |
| op00ato010 |  | Atornillador. | 1.000 | 0.00 | 0.00 |
| mo006 | h | Oficial 1ª fontaneiro. (man de obra) | 2.815 | 15.78 | 44.42 |
| mo098 | h | Axudante fontaneiro. (man de obra) | 1.877 | 14.62 | 27.44 |
| % | % | Costes directos complementarios | 2 % | 699.30 | 13.99 |
|  |  | Custos directos |  |  | 713.29 |
