# Firme ríxido para tráfico pesado T2 sobre explanada E3, composto de capa de 15 cm de espesor de formigón magro vibrado, resistencia 15 MPa e capa de 23 cm de espesor de HF-4,5

- Propiedade do arquivo: CYPE INGENIEROS, S.A.
- Formato: FIEBDC-3/2002
- Divisa: EUR
- Custos indirectos: 3.00 %
- Gastos xerais: 13.00 %
- Beneficio industrial: 6.00 %
- IVE: 16.00 %

## U Urbanización interior da parcela

### UF Seccións de firme

#### UFR Ríxido

**UFR010** m² Firme ríxido para tráfico pesado T2 sobre explanada E3, composto de capa de 15 cm de espesor de formigón magro vibrado, resistencia 15 MPa e capa de 23 cm de espesor de HF-4,5.
Formación de firme ríxido para tráfico pesado T2 sobre explanada E3, composto por: capa de 15 cm de espesor de formigón magro vibrado, resistencia a compresión simple a vinteoito días (28 d) de 15 MPa, con cemento de clase resistente 32,5 N, dosificación de cemento >= 140 kg/m³ de formigón fresco, relación ponderal de auga/cemento (a/c) <= 1,15, tamaño máximo do árido grueso < 40 mm, coeficiente de Los Ángeles do árido grueso < 35; curado con pintura filmógena; capa de 23 cm de espesor de formigón HF-4,5, resistencia a flexotracción a vinteoito días (28 d) de 4,5 MPa, con cemento de clase resistente 32,5 N, dosificación de cemento >= 300 kg/m³ de formigón fresco, relación ponderal de auga/cemento (a/c) <= 0,46, tamaño máximo do árido grueso < 40 mm, coeficiente de Los Ángeles do árido grueso < 35; xuntas lonxitudinais con barras de unión de aceiro B 500 S UNE 36068, de 12 mm de diámetro e 80 cm de lonxitude, colocadas a unha separación de 1 m; xuntas transversais cada 4 m con pasadores de aceiro UNE-EN 10025 S275JR, en barras lisas de 25 mm de diámetro e 50 cm de lonxitude, con produto antiadherente ó formigón colocados a unha separación de 30 cm baixo as rodadas do carril de proxecto e de 60 cm noutras zonas; curado con pintura filmógena; selado de xuntas con cordón sintético e masilla bicomponente de alcatrán.
Inclúe: Estudo e obtención da fórmula de traballo do formigón magro. Preparación da superficie de asento para o vertido do formigón magro. Fabricación do formigón magro. Transporte do formigón magro. Colocación dos elementos de guía e acondicionamento dos camiños de rodadura para a pavimentadora. Posta en obra do formigón magro. Curado do formigón magro. Tramo de proba para o formigón magro. Estudo e obtención da fórmula de traballo do formigón de firme. Preparación da superficie de asento para o vertido do formigón de firme. Fabricación do formigón de firme. Transporte do formigón de firme. Colocación dos elementos de guía e acondicionamento dos camiños de rodadura para a pavimentadora. Colocación dos elementos das xuntas do formigón de firme. Posta en obra do formigón de firme. Execución de xuntas en fresco no formigón de firme. Acabado da capa do formigón de firme. Numeración e marcado de lousas no formigón de firme. Curado do formigón de firme. Execución de xuntas serradas no formigón de firme. Selado das xuntas no formigón de firme. Tramo de proba para o formigón de firme.
Criterio de medición de proxecto: Superficie medida en proxección horizontal, segundo documentación gráfica de Proxecto.
Criterio de medición de obra: Medirase, en proxección horizontal, a superficie realmente executada segundo especificacións do Proxecto.

| Código | Ud | Descrición | Rendemento | Prezo | Importe |
|---|---|---|---|---|---|
| mt10hfc010a | m³ | Formigón HF-4,5, resistencia a flexotracción a vinteoito días (28 d) de 4,5 MPa, con cemento de clase resistente 32,5 N, dosificación de cemento >= 300 kg/m³ de formigón fresco, relación ponderal de auga/cemento (a/c) <= 0,46, tamaño máximo do árido grueso < 40 mm, coeficiente de Los Ángeles do árido grueso < 35, fabricado en central, segundo PG-3. (material) | 0.230 | 99.58 | 22.90 |
| mt47acp030a | kg | Barras de unión de aceiro B 500 S UNE 36068, de 12 mm de diámetro e 80 cm de lonxitude, para xuntas lonxitudinais en pavimentos de formigón. (material) | 0.211 | 0.91 | 0.19 |
| mt47acp020a | kg | Pasadores de aceiro UNE-EN 10025 S275JR, en barras lisas de 25 mm de diámetro e 50 cm de lonxitude, con produto antiadherente ó formigón, para xuntas transversais en pavimentos de formigón. (material) | 0.583 | 0.80 | 0.47 |
| mt47acp040a | m | Cordón sintético e masilla bicomponente de alcatrán, para selado de xuntas en pavimentos de formigón. (material) | 0.361 | 3.32 | 1.20 |
| mt15cph010a | kg | Pintura filmógena, para protección e curado del formigón fresco. (material) | 0.250 | 3.38 | 0.85 |
| mq04tkt030 | m³·km | Transporte de formigón. (maquinaria) | 13.900 | 0.26 | 3.61 |
| mq11phc010 | h | Pavimentadora de encofrados deslizantes, con equipo de inserción de pasadores, barras de unión, tendido, vibrado, enrasado y fratasado de pavimentos de formigón. (maquinaria) | 0.010 | 328.99 | 3.29 |
| mq11phc020 | h | Texturador/ranurador de pavimentos de formigón. (maquinaria) | 0.002 | 20.96 | 0.04 |
| mq11phc030 | h | Pulverizador de produto filmóxeno para curado de pavimentos de formigón. (maquinaria) | 0.004 | 17.97 | 0.07 |
| mq06cor020 | h | Equipo para corte de xuntas en soleras de formigón. (maquinaria) | 0.362 | 13.28 | 4.81 |
| mo039 | h | Oficial 1ª construcción de obra civil. (man de obra) | 0.022 | 15.28 | 0.34 |
| mo082 | h | Axudante construcción de obra civil. (man de obra) | 0.022 | 14.65 | 0.32 |
| % | % | Costes directos complementarios | 2 % | 38.09 | 0.76 |
|  |  | Custos directos |  |  | 38.85 |
