# Bolardo retráctil de elevación automática e descenso manual

- Propiedade do arquivo: CYPE INGENIEROS, S.A.
- Formato: FIEBDC-3/2002
- Divisa: EUR
- Custos indirectos: 3.00 %
- Gastos xerais: 13.00 %
- Beneficio industrial: 6.00 %
- IVE: 16.00 %

## U Urbanización interior da parcela

### UM Moblaxe urbán

#### UMH Fitos e bolardos

**UMH110** Ude Bolardo retráctil de elevación automática e descenso manual, con corpo de aceiro inoxidable de 500 mm de altura e 140 mm de diámetro, base de 300 mm de diámetro e base empotrable de aceiro inoxidable de 765 mm de altura e 220 mm de diámetro.
Subministración e colocación de bolardo retráctil de elevación automática e descenso manual, con corpo de aceiro inoxidable de 500 mm de altura e 140 mm de diámetro, base de 300 mm de diámetro e base empotrable de aceiro inoxidable de 765 mm de altura e 220 mm de diámetro, lonxitude total do conxunto 1265 mm, peche mediante chave de cabeza cadrada, acabado con pintura epoxi. Ata escavación, soleira de formigón HM-20/P/20/I para ancoraxe da base empotrable, remates de pavimento e limpeza. Totalmente colocado en obra.
Inclúe: Todas. Replanteo de aliñacións e niveis. Excavación. Ejecución da base de formigón. Colocación e fixación das pezas.
Criterio de medición de proxecto: Número de unidades previstas, segundo documentación gráfica de Proxecto.
Criterio de medición de obra: Medirase o número de unidades realmente executadas segundo especificacións do Proxecto.

| Código | Ud | Descrición | Rendemento | Prezo | Importe |
|---|---|---|---|---|---|
| mt52mug030a | Ude | Bolardo retráctil de elevación automática e descenso manual, con corpo de aceiro inoxidable de 500 mm de altura e 140 mm de diámetro, base de 300 mm de diámetro e base empotrable de aceiro inoxidable de 765 mm de altura e 220 mm de diámetro, lonxitude total do conxunto 1265 mm, peche mediante chave de cabeza cadrada, acabado con pintura epoxi. (material) | 1.000 | 1760.00 | 1760.00 |
| mt10hmf010Mp | m³ | Formigón HM-20/P/20/I, fabricado en central. (material) | 0.100 | 66.78 | 6.68 |
| op00tal010 |  | Taladro. | 1.000 | 0.00 | 0.00 |
| op00ato010 |  | Atornillador. | 1.000 | 0.00 | 0.00 |
| au00auh040 |  | Vibrador de formigón, eléctrico. | 1.000 | 0.00 | 0.00 |
| mo039 | h | Oficial 1ª construcción de obra civil. (man de obra) | 0.587 | 15.28 | 8.97 |
| mo082 | h | Axudante construcción de obra civil. (man de obra) | 0.587 | 14.65 | 8.60 |
| mo009 | h | Oficial 1ª montador. (man de obra) | 0.244 | 15.78 | 3.85 |
| mo075 | h | Axudante montador. (man de obra) | 0.244 | 14.65 | 3.57 |
| % | % | Costes directos complementarios | 2 % | 1791.67 | 35.83 |
|  |  | Custos directos |  |  | 1827.50 |
