# Depósito de almacenamento de auga depurada de polietileno de alta densidade, de 1150 litros

- Propiedade do arquivo: CYPE INGENIEROS, S.A.
- Formato: FIEBDC-3/2002
- Divisa: EUR
- Custos indirectos: 3.00 %
- Gastos xerais: 13.00 %
- Beneficio industrial: 6.00 %
- IVE: 16.00 %

## U Urbanización interior da parcela

### US Depuración de augas

#### USE Estacións depuradoras

**USE015** Ude Depósito de almacenamento de auga depurada de polietileno de alta densidade, de 1150 litros.
Subministración e instalación de depósito de almacenamento de auga depurada de polietileno de alta densidade, de 1150 litros, formado por un tanque. Ata tapa de rexistro e marco, e conduto de ventilación. Totalmente montado, conectado e probado.
Inclúe: Replanteo. Limpeza da base de apoio do depósito. Colocación do depósito. Conexión á estación depuradora. Conexión do rebosadeiro á tubaxe de desaugue. Instalación dos condutos de ventilación. Posicionado da tapa de rexistro en correspondencia coa tapa de inspección. Realización de probas de servizo.
Criterio de medición de proxecto: Número de unidades previstas, segundo documentación gráfica de Proxecto.
Criterio de medición de obra: Medirase o número de unidades realmente executadas segundo especificacións do Proxecto.

| Código | Ud | Descrición | Rendemento | Prezo | Importe |
|---|---|---|---|---|---|
| mt46fer030a | Ude | Depósito de almacenamento de auga depurada de polietileno de alta densidade, de 1150 litros, formado por un tanque. (material) | 1.000 | 914.34 | 914.34 |
| mt46fer040a | Ude | Tapa de rexistro e marco de fundición dúctil, de 650 mm de diámetro. (material) | 1.000 | 98.25 | 98.25 |
| mt36tie010be | m | Tubo de PVC, serie B, de 40 mm de diámetro e 3 mm de espesor, con extremo abocardado, segundo UNE-EN 1329-1, co prezo incrementado o 20% en concepto de accesorios e pezas especiais. (material) | 3.000 | 2.05 | 6.15 |
| mt11var009 | l | Líquido limpador para pegado mediante adhesivo de tubos e accesorios de PVC. (material) | 0.030 | 9.58 | 0.29 |
| mt11var010 | l | Adhesivo para tubos e accesorios de PVC. (material) | 0.240 | 20.24 | 4.86 |
| mo006 | h | Oficial 1ª fontaneiro. (man de obra) | 1.173 | 15.78 | 18.51 |
| mo098 | h | Axudante fontaneiro. (man de obra) | 1.173 | 14.62 | 17.15 |
| % | % | Costes directos complementarios | 2 % | 1059.55 | 21.19 |
|  |  | Custos directos |  |  | 1080.74 |
