# Equipo de depuración de polietileno de alta densidade formado por separador de graxas, fosa séptica e filtro anaeróbico, ata 5 usuarios

- Propiedade do arquivo: CYPE INGENIEROS, S.A.
- Formato: FIEBDC-3/2002
- Divisa: EUR
- Custos indirectos: 3.00 %
- Gastos xerais: 13.00 %
- Beneficio industrial: 6.00 %
- IVE: 16.00 %

## U Urbanización interior da parcela

### US Depuración de augas

#### USF Equipos de depuración

**USF010** Ude Equipo de depuración de polietileno de alta densidade formado por separador de graxas, fosa séptica e filtro anaeróbico, ata 5 usuarios.
Subministración e instalación de equipo de depuración de polietileno de alta densidade, con capacidade para 5 usuarios, composto de: separador de graxas para pretratamento das augas grises procedentes do baño (bañeira ou ducha, lavabo e bidé) e da cociña (lavadoiro, lavadora, lavalouzas e fregadoiro); fosa séptica con tratamento anaeróbico por dixestión mediante proceso biolóxico de descomposición da materia orgánica das augas negras procedentes do inodoro e filtro con tratamento secundario anaeróbico por dixestión das augas residuais domésticas negras e grises, previamente tratadas, todo iso colocado sobre leito de area de 10 cm de espesura. Incluso p/p de escavación, recheo perimetral posterior de gravas, arquetas de rexistro, recheo con formigón armado HA-30/B/20/IIb+Qb os últimos 20 cm ata a superficie do terreo, tuberías, accesorios e elementos de conexión. Totalmente instalado e en funcionamento.
Inclúe: Excavación de terras. Vertedura de area no fondo da excavación. Colocación dos elementos compoñentes do equipo sobre un leito de area liso e uniforme. Verificación da súa total horizontalidade. Enchido dos elementos con auga. Recheo con material granular, ata o nivel da auga, do espacio restante ata as paredes da excavación. Posicionado das arquetas de rexistro en correspondencia coa tapa de inspección. Conexión á instalación xeral de saneamento. Colocación da de la malla electrosoldada. Recheo posterior do oco ata a superficie do terreoo con formigón.
Criterio de medición de proxecto: Número de unidades previstas, segundo documentación gráfica de Proxecto.
Criterio de medición de obra: Medirase o número de unidades realmente executadas segundo especificacións do Proxecto.

| Código | Ud | Descrición | Rendemento | Prezo | Importe |
|---|---|---|---|---|---|
| mt01ara010 | m³ | Area de 0 a 5 mm de diámetro. (material) | 0.800 | 12.02 | 9.62 |
| mt46fgp010a | Ude | Separador de grasas de polietileno de alta densidade para pretratamento de augas residuais grises, volume 100 l, capacidade para 5 usuarios (H.E.). (material) | 1.000 | 190.00 | 190.00 |
| mt46fsp010a | Ude | Fosa séptica de polietileno de alta densidade con tratamento anaeróbico por dixestión, volume 400 l, capacidade para 5 usuarios (H.E.). (material) | 1.000 | 392.00 | 392.00 |
| mt46fbp010a | Ude | Filtro biolóxico de polietileno de alta densidade para tratamiento secundario anaeróbico por dixestión, volume 500 l, capacidade para 5 usuarios (H.E.). (material) | 1.000 | 622.50 | 622.50 |
| mt01arr010b | t | Grava de canteira, de 20 a 30 mm de diámetro. (material) | 2.000 | 7.23 | 14.46 |
| mt10haf010pnb | m³ | Formigón HA-30/B/20/IIb+Qb, fabricado en central con cemento SR. (material) | 0.800 | 102.83 | 82.26 |
| mt07ame010g | m² | Malla electrosoldada ME 15x15 Ø 6-6 B 500 T 6x2,20 UNE-EN 10080. (material) | 4.000 | 2.90 | 11.60 |
| mt46fwa010 | Ude | Arqueta de rexistro, tubaxes e elementos de conexión. (material) | 5.000 | 90.00 | 450.00 |
| mq01ret020c | h | Retrocargadora sobre neumáticos 100 CV. (maquinaria) | 0.907 | 41.44 | 37.59 |
| au00auh040 |  | Vibrador de formigón, eléctrico. | 1.000 | 0.00 | 0.00 |
| mo039 | h | Oficial 1ª construcción de obra civil. (man de obra) | 1.955 | 15.28 | 29.87 |
| mo082 | h | Axudante construcción de obra civil. (man de obra) | 1.955 | 14.65 | 28.64 |
| mo006 | h | Oficial 1ª fontaneiro. (man de obra) | 2.346 | 15.78 | 37.02 |
| mo098 | h | Axudante fontaneiro. (man de obra) | 2.346 | 14.62 | 34.30 |
| % | % | Costes directos complementarios | 2 % | 1939.86 | 38.80 |
|  |  | Custos directos |  |  | 1978.66 |
