# Barrera de seguridad portátil tipo New Jersey de polietileno de alta densidade, de 1,20x0,60x0,40 m, con capacidad de lastrado de 150 l, cor vermello, amortizable en 20 usos

- Propiedade do arquivo: CYPE INGENIEROS, S.A.
- Formato: FIEBDC-3/2002
- Divisa: EUR
- Custos indirectos: 3.00 %
- Gastos xerais: 13.00 %
- Beneficio industrial: 6.00 %
- IVE: 16.00 %

## Y Seguridade e saúde

### YS Señalización provisional de obras

#### YSB Balizamiento

**YSB020** Ude Barrera de seguridad portátil tipo New Jersey de polietileno de alta densidade, de 1,20x0,60x0,40 m, con capacidad de lastrado de 150 l, cor vermello, amortizable en 20 usos.
Suministro y colocación de barrera de seguridad portátil tipo New Jersey de polietileno de alta densidade, de 1,20x0,60x0,40 m, con capacidad de lastrado de 150 l, cor vermello, amortizable en 20 usos. Incluso p/p de agua utilizada para el lastrado de las piezas, mantenimiento en condiciones seguras durante todo el periodo de tiempo que se requiera y desmontaje.
Inclúe: Replanteo. Colocación das pezas. Unión de las piezas. Colocación del material de lastrado. Desmontaxe posterior. Transporte ata o lugar de almacenaxe ou retirada a contedor.
Criterio de medición de proxecto: Número de unidades previstas, segundo Estudo o Estudo Básico de Seguridade e Saúde.

| Código | Ud | Descrición | Rendemento | Prezo | Importe |
|---|---|---|---|---|---|
| mt50bal050a | Ude | Barrera de seguridad portátil tipo New Jersey de polietileno de alta densidade, de 1,20x0,60x0,40 m, con capacidad de lastrado de 150 l, cor vermello. (material) | 0.050 | 125.00 | 6.25 |
| mt08aaa010a | m³ | Auga. (material) | 0.080 | 1.15 | 0.09 |
| mo018 | h | Oficial 1ª construcción. (man de obra) | 0.049 | 15.28 | 0.75 |
| mo104 | h | Peón ordinario construcción. (man de obra) | 0.591 | 13.97 | 8.26 |
| % | % | Costes directos complementarios | 2 % | 15.35 | 0.31 |
|  |  | Custos directos |  |  | 15.66 |
