# Aplicación de tratamento insecticida no interior do edificio

- Propiedade do arquivo: CYPE INGENIEROS, S.A.
- Formato: FIEBDC-3/2002
- Divisa: EUR
- Custos indirectos: 3.00 %
- Gastos xerais: 13.00 %
- Beneficio industrial: 6.00 %
- IVE: 16.00 %

## 0 Actuacións previas

### 0D Desratización, desinfección e eliminación de prantas

#### 0DD Desinfeccións

**0DD010** m² Aplicación de tratamento insecticida no interior do edificio.
Desinsectación mediante a aplicación de produtos insecticidas no interior do edificio. Ata p/p de limpeza, recollida e retirada de restos de obra.
Inclúe: Preparación do produto. Aplicación do produto no interior do edificio. Recollida de residuos e carga sobre contedor.
Criterio de medición de proxecto: Superficie medida segundo documentación gráfica de Proxecto.
Criterio de medición de obra: Medirase a superficie realmente executada segundo especificacións do Proxecto.

| Código | Ud | Descrición | Rendemento | Prezo | Importe |
|---|---|---|---|---|---|
| mt48pla010 | kg | Insecticida para o control de plagas de insectos. (material) | 0.002 | 27.31 | 0.05 |
| mq09pla010 | h | Bomba manual de pistón para tratamentos fitosanitarios e herbicidas. (maquinaria) | 0.004 | 21.99 | 0.09 |
| mo018 | h | Oficial 1ª construcción. (man de obra) | 0.004 | 15.28 | 0.06 |
| % | % | Costes directos complementarios | 2 % | 0.20 | 0.00 |
|  |  | Custos directos |  |  | 0.20 |
