# Aluguer diario de estada eléctrico, formado por plataforma elevadora sobre mastro

- Propiedade do arquivo: CYPE INGENIEROS, S.A.
- Formato: FIEBDC-3/2002
- Divisa: EUR
- Custos indirectos: 3.00 %
- Gastos xerais: 13.00 %
- Beneficio industrial: 6.00 %
- IVE: 16.00 %

## 0 Actuacións previas

### 0X Estadas e maquinaria de elevación

#### 0XA Estadas

**0XA010** Ude Aluguer diario de estada eléctrico, formado por plataforma elevadora sobre mastro.
Aluguer diario de estada eléctrico, formado por plataforma elevadora sobre mastro, para traballos de rehabilitación de fachadas. Ata p/p de mantemento e seguro de responsabilidade civil.
Inclúe: Revisión periódica para garantir a súa estabilidade e condicións de seguridade.
Criterio de medición de proxecto: Número de unidades previstas, segundo documentación gráfica de Proxecto.
Criterio de medición de obra: Amortización en forma de aluguer diario, según condicións definidas no contrato suscrito coa empresa subministradora.

| Código | Ud | Descrición | Rendemento | Prezo | Importe |
|---|---|---|---|---|---|
| mq13and010a10000 | Ude | aluguer diario de estada eléctrico, formado por plataforma elevadora sobre mastro. (maquinaria) | 1.399 | 100.00 | 139.90 |
| % | % | Costes directos complementarios | 2 % | 139.90 | 2.80 |
|  |  | Custos directos |  |  | 142.70 |
