# Montaxe e desmontaxe en obra de estada eléctrico, formado por plataforma elevadora sobre mastro

- Propiedade do arquivo: CYPE INGENIEROS, S.A.
- Formato: FIEBDC-3/2002
- Divisa: EUR
- Custos indirectos: 3.00 %
- Gastos xerais: 13.00 %
- Beneficio industrial: 6.00 %
- IVE: 16.00 %

## 0 Actuacións previas

### 0X Estadas e maquinaria de elevación

#### 0XA Estadas

**0XA030** Ude Montaxe e desmontaxe en obra de estada eléctrico, formado por plataforma elevadora sobre mastro.
Montaxe e desmontaxe en obra de estada eléctrico, formado por plataforma elevadora sobre mastro, segundo planos de montaxe. Ata accesorios, sistemas de protección, ancoraxes e reposicións.
Inclúe: Replanteo dos apoios. Limpeza e preparación da superficie de apoio e protección dos espacios afectados. Montaxe e colocación das compoñentes. Colocación da plataforma de trablo. Colocación dos elementos de protección, acceso e sinalización. Proba de carga. Desmontaxe e retirada do andamio.
Criterio de medición de proxecto: Número de unidades previstas, segundo documentación gráfica de Proxecto.
Criterio de medición de obra: Medirase o número de unidades realmente executadas segundo especificacións do Proxecto.

| Código | Ud | Descrición | Rendemento | Prezo | Importe |
|---|---|---|---|---|---|
| mq13and030a3000 | Ude | Montaxe e desmontaxe de estada eléctrico, formado por plataforma elevadora sobre mastro. (maquinaria) | 1.399 | 30.00 | 41.97 |
| % | % | Costes directos complementarios | 2 % | 41.97 | 0.84 |
|  |  | Custos directos |  |  | 42.81 |
