# Formigón proxectado gunitado de 10 cm de espesura, para a estabilización de noiros

- Propiedade do arquivo: CYPE INGENIEROS, S.A.
- Formato: FIEBDC-3/2002
- Divisa: EUR
- Custos indirectos: 3.00 %
- Gastos xerais: 13.00 %
- Beneficio industrial: 6.00 %
- IVE: 16.00 %

## A Acondicionamento do terreo

### AD Movemento de terras

#### ADV Baleirados

**ADV020** m² Formigón proxectado gunitado de 10 cm de espesura, para a estabilización de noiros.
Protección e estabilización de taludes mediante formigón gunitado de 10 cm de grosor, proxectado en dúas capas, realizado con formigón de fraguado rápido. Ata limpeza do talude a gunitar, retirada e carga manual dos produtos de rebote sobre camión ou colector.
Inclúe: Limpeza e preparación da superficie soporte do verquido. Regulación da uniformidade da presión do aire e da velocidade. Regulación do contido de auga. Proxección do material, mantendo a boquilla á distancia axeitada.
Criterio de medición de proxecto: Superficie medida en proxección vertical, segundo documentación gráfica de Proxecto.
Criterio de medición de obra: Medirase, en proxección vertical, a superficie realmente executada segundo especificacións do Proxecto.

| Código | Ud | Descrición | Rendemento | Prezo | Importe |
|---|---|---|---|---|---|
| mt47pgu010a | m³ | Formigón para gunitar, cemento e áridos especias, HA-25/F/12/IIa, dosificación de cemento maior de 400 kg/m³. (material) | 0.130 | 221.50 | 28.80 |
| mq06gun010 | h | Gunitadora de formigón 24 CV. (maquinaria) | 0.647 | 12.98 | 8.40 |
| mo018 | h | Oficial 1ª construcción. (man de obra) | 0.662 | 15.28 | 10.12 |
| mo104 | h | Peón ordinario construcción. (man de obra) | 0.331 | 13.97 | 4.62 |
| % | % | Costes directos complementarios | 2 % | 51.94 | 1.04 |
|  |  | Custos directos |  |  | 52.98 |
